# Raumluftechnische Anlagen
Angebotsaufforderung (GAEB DA XML 3.2, DA83)
Projekt: 170089-1
Währung: EUR
Auftraggeber: Bundesagentur für Arbeit (BA), RIM Hannover, vertreten durch:
Ausführungsort: TGA InSt RLT und Brandschutzklappen, aus, Agentur für Arbeit Göttingen, Bahnhofsallee 5
Erstellt mit: BUILDUP, BUILDUP v30.0.0.0, 16.02.2026

## 000 Raumluftechnische Anlagen

*Hinweis: ALLGEMEINE VORBEMERKUNGEN*
ALLGEMEINE VORBEMERKUNGEN

1. ANGABEN ZUR BAUSTELLE

Der zu bearbeitende Standort befindet sich in Räumlichkeiten der Agentur für Arbeit Göttingen, Bahnhofsalllee 5, 37081 Göttingen.

2. BAUMASSNAHMEN

Dem Bieter wird dringend empfohlen, sich vor Angebotsabgabe über die Baustelle und die örtlichen Gegebenheiten und Randbedingungen zu informieren. Spätere Forderungen für Erschwernisse aus Unkenntnis der Örtlichkeit können nicht gewährt werden. Besichtigungstermine sind mit dem AG abzustimmen. Die Reinigung der Arbeitsbereiche und Arbeitswege sind vom AN selbstständig täglich, bei Bedarf mehrmals täglich (nach Schuttentsorgungen) vorzunehmen.

3. VERKEHRS- UND FREIFLÄCHEN

Die Zugänge und Einfahrten zum Gebäude sind während der Arbeiten freizuhalten. Freiflächen für die Baustelleneinrichtung bzw. für die Baufahrzeuge können in Abstimmung mit der Agentur für Arbeit bei örtlichen Möglichkeiten begrenzt genutzt werden. Für die Inanspruchnahme öffentlichen oder angrenzenden privaten Grundes ist es Sache des Auftragnehmers (AN), erforderliche Genehmigungen für das Anfahren, das Überqueren und Befahren und der Nutzung der Grundstücke einzuholen. Die Kosten und Gebühren hierfür trägt der AN. Beschädigungen öffentlichen oder privaten Grundes und deren Beseitigung gehen zu Lasten des AN. Alle in diesem Zusammenhang stehenden Verhandlungen, An- und Abmeldungen, Anträge, Beschaffung der erforderlichen Genehmigungen sowie alle Kosten und Gebühren gehören zu den Nebenleistungen des Auftragnehmers und sind in das Angebot einzukalkulieren. Zufahrten und Eingänge zur Baustelle sowie die Arbeitsplätze sind stets in Ordnung und verkehrssicher zu halten.

4. ENTSORGUNG VON BAUSCHUTT

Abbruchmaterial ist sofort abzutransportieren. Eine Lagerung auf der Baustelle ist nicht möglich. Der Bauschutt ist in geschlossenen Behältern / Folien aus dem Baustellenbereich zu transportieren. Die Personenaufzüge im Objekt können genutzt werden, müssen jedoch entsprechend geschützt werden, sodass keine Schäden entstehen oder der öffentliche Betrieb im Objekt behindert wird. Der Transportweg ist ständig sauber zu halten. Bei Bedarf und auf Verlangen der Bauleitung ist eine zusätzliche Baureinigung durch den AN auf eigene Kosten durchzuführen.
Der bei den Arbeiten des AN anfallende Schutt (Bauschutt, Verpackungsmaterial und sonstige Abfälle) bleibt dessen Eigentum und ist mindestens einmal wöchentlich aufzunehmen und abzufahren. Schuttbehälter werden nicht zur Verfügung gestellt. Wird die Schuttbeseitigung durch den AN vernachlässigt, führt sie der AG auf Kosten des Auftragnehmers durch.

5. STUNDENLOHNARBEITEN

Stundenlohnarbeiten dürfen nur mit Genehmigung des AG begonnen und ausgeführt werden. Für nicht genehmigte Arbeiten hat der AN keinen Anspruch auf Vergütung. Der AG ist berechtigt, die ihm für Stundenlohnarbeiten zu stellenden Arbeitskräfte auszuwählen. Für die Aufsicht (Bauführer) erfolgt keine Stundenlohnvergütung. Stundenlohnzettel sind in einfacher Ausfertigung einzureichen und müssen Angaben über die Art der Arbeiten sowie die Namen der Arbeiter enthalten und spätestens innerhalb von 3 Werktagen zur Anerkennung vorgelegt werden, sonst wird eine Anerkennung grundsätzlich abgelehnt.

6. MASCHINEN UNG GERÄTE

Die angebotenen Maschinen- und Gerätestundensätze sind einschl. Unkosten, Betriebsstoffen sowie An- und Abfuhr anzubieten. Es werden nur reine Arbeitsstunden vergütet. Bei Ausführung von Regiearbeiten kommen diese Stundensätze zur Anrechnung.

7. BESCHREIBUNG DER LEISTUNG

Mit den im Leistungsverzeichnis enthaltenen Angaben über Art und Umfang der Leistungen gelten auch der Herstellungsvorgang und -ablauf bis zur fertigen Leistung, unter Zugrundelegung der anerkannten Regeln der Technik und der gesetzlichen und behördlichen Vorschriften, als beschrieben.
Alle Positionen der Leistungsbeschreibung umfassen das Liefern der dazugehörigen Stoffe, einschließlich Abladen und Lagern auf der Baustelle sowie erforderliche Zwischen- und Höhentransporte bis zur Verwendungsstelle.
Mit Angebotsabgabe sichert der AN die Lieferbarkeit der ausgeschriebenen Materialien unter Berücksichtigung des Bauzeitenplans zu.
Sind im Vertrag vorgesehene Leistungen zu ändern oder  zu ergänzen, so ist der Auftragnehmer verpflichtet dieses unverzüglich anzuzeigen. Vor Ausführung der jeweiligen Leistungen ein Nachtragsangebot mit prüffähiger Kalkulation vorzulegen. Die Preise sind auf Grundlage des Hauptangebotes zu ermitteln.

8. PREISKALKULATION

Dem AG ist nach entsprechender Aufforderung die Urkalkulation zuzusenden.
Die Material-, Lohn- und Einheitspreise des Angebotes sind Festpreise auf Dauer der Bauzeit. Mehraufwendungen für Überstunden und erforderliche Sonderschichten werden nicht gesondert vergütet und sind mit den Einheitspreisen abgegolten.

9. NEBENLEISTUNGEN

Die im Folgenden aufgeführten Leistungen gelten als Nebenleistungen, die mit dem Einheitspreis des Angebotes abgegolten sind, sofern nicht besondere Positionen im LV dafür vorgesehen sind:
- Beratungen in technischen Details, ggf. Einarbeitung von Alternativlösungen zu den für die Ausführung notwendigen Detailplänen einschließlich der Vorlage beim AG zur Genehmigung.
- QS-Maßnahmen des AN
- Aufwendungen für die Teilnahme an Besprechungen
- Arbeit in mehreren Schichten und Wochenendarbeiten zur Einhaltung der Termine sowie die spätere Ausführung von Restarbeiten
- Reinigung der vom AN beschmutzten Zuwegungen und -flächen und der Arbeitsplätze sowie die ordnungsgemäße Wiederherstellung der für die Baustelleneinrichtung genutzten Wege und Flächen
- Einhaltung aller gesetzlichen Vorschriften zur Ergreifung entsprechender technischer und organisatorischer Maßnahmen zur Minimierung der unvermeidbaren Emissionen und der daraus resultierenden Auswirkungen des Baubetriebes auf die Umwelt.
- Transport aller Materialien - auch der bauseits beigestellten - zur Verwendungsstelle
- alle Maßnahmen zur Unfallverhütung und Prävention gemäß BG-Bestimmungen

10. BAUZEITENPLAN

Der AN hat über seine vertraglichen Leistungen einen Bauzeitenplan zu erstellen, anhand dessen die Einhaltung der Vertragsfristen nachgewiesen und überwacht werden kann. Die Festlegungen des AG, z.B. zur baufachlichen und terminlichen Koordinierung mit den übrigen Leistungsbereichen sind zu berücksichtigen. Bei Änderungen der Vertragsfristen oder bei erheblichen Abweichungen von sonstigen Festlegungen ist der Bauzeitenplan unverzüglich zu überarbeiten. Der Bauzeitenplan ist dem AG 12 Werktage nach Auftragserteilung, bei Überarbeitung unverzüglich in drei Fertigungen zu überlassen.

11. BAUSTELLENBESPRECHUNGEN / BAUTAGEBUCH

Der AG führt Baustellenbesprechungen durch, zu der der AN einen geeigneten bevollmächtigten Vertreter zu entsenden hat.
Der Auftragnehmer hat dafür Sorge zu tragen, das während der Ausführung seiner Leistung immer mindestens ein fließend deutsch sprechender Mitarbeiter seiner Firma auf der Baustelle anwesend ist.
Ab einer Auftragssumme von 10.000,00 € ist durch den AN ein Bautagebuch zu führen, mit täglichen Angaben zum Wetter, tätigen Mitarbeitern, verwendeten Materialien und Baugeräten, Baufortschritt ggfs. Mängeln oder Schäden, Ergebnisse von Besprechungen ggfs. Fotos von später nicht mehr sichtbaren Einbausituationen.

12. SCHUTZ DER LEISTUNG

Schutzmaßnahmen gegen Beschädigung oder Verschmutzung an angrenzenden Gebäuden oder Bauteilen sind durch den AN rechtzeitig und eigenverantwortlich vor Aufnahme der Arbeiten zu treffen. Hierzu gehören auch die entsprechenden Bausicherungsmaßnahmen.
Die ausgeführten Leistungen des AN sind bis zur Abnahme gegen Witterungsschäden und Beschädigungen zu schützen. Die Kosten hierfür sind in die E.P einzurechnen.

13. PRÜFUNG DER RECHNUNGEN

Die Prüfung der Rechnungen durch die Bauleitung erfolgt über EDV, auch für Abschlagszahlungen. Der AN hat rechtzeitig, auch für Abschlagszahlungen, ein prüfbares Aufmaß einzureichen. Grundsätzlich wird nach Abrechnungszeichnungen abgerechnet, die der AN schuldet.

14. WEITERE BEDINGUNGEN

Für die nachfolgenden Arbeiten ist die VOB, neueste Ausgabe, als Vertragsbestandteil vorausgesetzt, soweit hier nicht abweichende Angaben gemacht werden. Zum Vertragsabschluss bedarf es in jedem Fall einer schriftlichen Bestellung. Besondere Vertragsbedingungen der Unternehmer haben auch ohne Widerspruch durch die Bauleitung keine Gültigkeit, wenn sie nicht ausdrücklich im Vertrag anerkannt sind.
Die Frist für Mängelansprüche (Gewährleistung) gem. VOB/B § 13 Abs. 4 wird verlängert auf 5 Jahre.

Es sind fertige Arbeiten einschließlich aller Nebenkosten anzubieten, auch wenn dies nicht in jeder Position ausdrücklich verlangt wird. Die zugehörigen Zeichnungen können bei der Bauleitung eingesehen werden.
Baustelleneinrichtung, Gerüste und Gerätevorhaltekosten und Fahrzeuge sind in die Einheitspreise einzurechnen, wenn hierfür keine separaten Positionen ausgewiesen sind.
Maßangaben sind am Bau zu prüfen.

Stoffe, Bauteile und Bauelemente mit Ausnahme der Baustelleneinrichtung und der Hilfskonstruktion müssen ungebraucht sein.
Der Bieter hat geforderte Angaben (u.a. zu Produkten und Systemen) im Leistungsverzeichnis zu ergänzen. Es sind jeweils nur systemabhängige Produkte eines Herstellers anzubieten.
Der Eignungsnachweis der angebotenen Produkte, auch im Zusammenspiel mit den weiteren angebotenen Materialien, ist auf Verlagen des AG vor der Auftragsvergabe zu erbringen.
Für die Güte der Stoffe und Bauteile und für die Ausführung der Leistungen gelten die jeweiligen am Tage der Submission in Kraft befindlichen DIN-Normen und anerkannte Regeln der Technik.

Der AN hat dem AG den Nachweis der Überwachung (Güteüberwachung) der zu liefernden Stoffe und Bauteile entsprechend den betreffenden DIN-Normen zu erbringen. Diese Forderung gilt für nicht genormte Stoffe und Bauteile als erfüllt, wenn ein Gütezeichen einer anerkannten Überwachungs-/Güteschutzgemeinschaft vorliegt.

WC-Anlagen stehen im Gebäude unentgeltlich zur Verfügung. Lagerräume werden nach Absprache vom Auftraggeber zur Verfügung gestellt. Übernachtungen, Schlaflager oder dgl. auf dem Grundstück sind nicht zugelassen.

Die Mengenänderungsklausel des Paragraphen 2.3 VOB/B gilt nicht für die in der Leistungsbeschreibung aufgeführten Stundenlohnarbeiten.
Massenänderungen - auch über 10 % - berechtigen nicht automatisch eine Preisanpassung bei Über- und Unterschreitungen des Mengenansatzes. Vielmehr sind Mengenänderungen über 10% dem AG umgehend anzuzeigen und ggf. eine Abstimmung zum mengenmäßigen Nachtrag vorzunehmen.

Alle Einheitspreise sind Festpreise. Materialpreis und Lohnerhöhungen werden nicht vergütet.

Die Bautagesberichte sind wöchentlich bei der Bauleitung vorzulegen. Ohne gegengezeichnete Tagesberichte können Abschlagszahlungen zurückgehalten werden.

Mit der Abgabe des Angebotes erklären wir die Einhaltung des Mindestlohns gemäß § 13 Mindestlohngesetz sowie § 14 Arbeitnehmerentsendegesetz.

15. SONSTIGE ANGABEN ZUM ANGEBOT

Automatische Sortierung:
Die Verdingungsunterlage wurde automatisch sortiert. Der Bieter hat die Vollständigkeit der Unterlagen anhand der Seitenzahlen zu prüfen und fehlende Blätter anzufordern bzw. doppelte auszusortieren und zu vernichten.

Unklarheiten:
Fragen zu Verdingungsunterlagen oder Bedenken zur Art der Materialien und Ausführung sind der ausschreibenden Stelle schriftlich mit der Angebotsabgabe mitzuteilen.

*Hinweis: TECHNISCHE VORBEMERKUNGEN*
TECHNISCHE VORBEMERKUNGEN

Allgemeine Technische Vertragsbedingungen für Bauleistungen (ATV)
Allgemeine Regelungen für Bauarbeiten jeder Art - DIN 18299
Soweit in der Leistungsbeschreibung auf Technische Spezifikationen, z.B. nationale Normen, mit denen Europäische Normen umgesetzt werden, europäische technische Zulassungen, gemeinsame technische Spezifikationen, Internationale Normen, Bezug genommen wird, werden auch ohne den ausdrücklichen Zusatz: "oder gleichwertig" immer gleichwertige Technische Spezifikationen in Bezug genommen.

0.1 Angaben zur Baustelle

0.1.1  Lage der Baustelle: 'Bahnhofsallee 5, 37081 Göttingen'
  Zufahrtsmöglichkeit: 'Öffentliche Straßen'
  Begrenzung der Verkehrslast: 'Nicht bekannt'

0.1.2  Besondere Belastungen aus Immissionen sowie besondere klimatische oder betriebliche Bedingungen:
  'Gemäß Leistungsverzeichnis'

0.1.3  Art des Baukörpers: 'Altbau',
  Anzahl der Geschosse: '1 Untergeschoss, 8 Obergeschosse',
  Geschosshöhe: 'ca. 3,0' m,

0.1.4  Verkehrsverhältnisse und Beschränkungen:
  'Transportwege im Gebäude gemäß Anlagenbeschreibung'

0.1.5  Freizuhaltende Flächen auf der Baustelle:
  'Material- und Aufenthaltsräume dürfen nur in Absprache mit der  Bauleitung eingerichtet werden.'

0.1.6  Art, Lage, Maße und Nutzbarkeit von Transporteinrichtungen und Transportwegen, z.B. Montageöffnungen:
  'Gemäß Leistungsverzeichnis'

0.1.7  Vorhandene Ver- und Entsorgungsanschlüsse:
  'Wasser- und Stromanschluss sind vorhanden.
  Die Abrechnung der entnommenen Medien erfolgt gem. den allgemeinen Vertragsbedingungen'

0.1.8  Zur Nutzung bzw. Mitbenutzung überlassene Räume:
  'Der Auftragnehmer kann die mitzuliefernden Stoffe ausschließlich in den jeweils zur
  Sanierung anstehenden Technikzentralen lagern. Es ist jedoch sicher zu stellen,
  dass der Betrieb und die Bedienung der vorhandenen Anlagen nicht
  eingeschränkt werden. '

0.1.9  Bodenverhältnisse:
  'Nicht bekannt'

0.1.10  Hydrologische Werte von Grundwasser und Gewässern:
  'Nicht bekannt '

0.1.11  Besondere umweltrechtliche Vorschriften:
  'Nicht bekannt'

0.1.12  Besondere Vorgaben für die Entsorgung von Abwasser und Abfall:
  'Der Auftragnehmer ist gehalten, Abfälle nach Möglichkeit zu vermeiden, wenigstens zu
  reduzieren. Anfallende Abfälle, Bauschutt und dgl. bleiben Eigentum des AN. Sie
  sind sofort nach Abschluss der jeweiligen Tätigkeit zu beseitigen. Bei
  Nichteinhaltung dieser Regelung wird der Schutt zu Lasten des Auftragnehmers
  beseitigt. Für die ordnungsgemäße Entsorgung ist allein der Auftragnehmer
  zuständig. Er muss auf Verlangen sein Entsorgungskonzept vorlegen.'

0.1.13  Schutzgebiete oder Schutzzeiten im Bereich der Baustelle:
  'Entfällt'

0.1.14  Art und Umfang des Schutzes von Bäumen und Pflanzbeständen:
  'Entfällt '

0.1.15  Im Baugelände befindliche Anlagen:
  'Entfällt'

0.1.16  Bekannte oder vermutete Hindernisse im Bereich der Baustelle:
  'Gemäß Leistungsverzeichnis'

0.1.17  Bestätigung, dass die im jeweiligen Bundesland geltenden Anforderungen zu Erkundungs- und ggfs. Räumungsmaßnahmen hinsichtlich Kampfmitteln erfüllt wurden:
  'Wird vor Baubeginn durch den Bauherrn bestätigt'

0.1.18  Gegebenenfalls gemäß Baustellenverordnung getroffene Maßnahmen:
  'Nicht bekannt'

0.1.19  Besondere Anordnungen, Vorschriften und Maßnahmen der Eigentümer (oder der anderen Weisungsberechtigten) von Leitungen, Kabeln, Dränen, Kanälen, Straßen, Wegen, Gewässern, Gleisen, Zäunen und dergleichen im Bereich der Baustelle:
  'Gemäß Leistungsverzeichnis'

0.1.20  Art und Umfang von Schadstoffbelastungen:
  'Gemäß Leistungsverzeichnis'

0.1.21  Art und Zeit der vom Auftraggeber veranlassten Vorarbeiten:
  'Entfällt'

0.1.22  Arbeiten anderer Unternehmer auf der Baustelle:
  'Rohbau, Trockenbau, Dachdecker, u.a.'

0.2 Angaben zur Ausführung

0.2.1  Vorgesehene Arbeitsabschnitte, Arbeitsunterbrechungen und Arbeitsbeschränkungen nach Art, Ort, und
  Zeit sowie Abhängigkeit von Leistungen anderer:
  Prüfen der Ausführungsunterlagen sowie der Schlitz- und Durchbruchspläne: 'Innerhalb von 10 Werktagen nach Erhalt der Unterlagen'

  Beginn der vertraglichen Leistung / Montage: '02.07.2026',
  Fertigstellung: '26.02.2027',

0.2.2  Besondere Erschwernisse:
  'Das Gebäude wird während der Sanierung weiterhin als Verwaltungsgebäude genutzt. Die Arbeiten dürfen die Nutzung nicht beeinträchtigen.'

0.2.3  Besondere Anforderungen für Arbeiten in kontaminierten Bereichen:
  'Nicht bekannt'

0.2.4  Besondere Anforderungen an die Baustelleneinrichtung:
  'Gemäß Leistungsverzeichnis'

0.2.5  Besonderheiten der Regelung des Verkehrs:
  'Nicht bekannt'

0.2.6  Auf- und Abbauen sowie Vorhalten von Gerüsten:
  'Alle notwendigen Gerüste, Leitern und Hebezeuge werden nicht gesondert vergütet und sind vom AN in der Kalkulation zu berücksichtigen.'

0.2.7  Mitbenutzung fremder Gerüste:
  'Nein'

0.2.8  Vorhalten von Gerüsten und Hebezeugen für andere Auftragnehmer:
  'Keine'

0.2.9  Verwendung oder Mitverwendung von wiederaufbereiteten Stoffen:
  'Gemäß Leistungsverzeichnis'

0.2.10  Anforderungen an wiederaufbereitete Stoffe:
  'Keine'

0.2.11  Besondere Anforderungen an Art, Güte und Umweltverträglichkeit der verwendeten Stoffe und Bauteile:
  'Gemäß Leistungsverzeichnis '

0.2.12  Art und Umfang der vom Auftragnehmer verlangten Gütenachweise:
  'Gemäß Leistungsverzeichnis'

0.2.13  Unter welchen Bedingungen dürfen auf der Baustelle gewonnene Stoffe wiederverwendet werden:
  'Entfällt'

0.2.14  Art, Zusammensetzung und Menge der zu entsorgenden Böden, Stoffe und Bauteile, Anforderungen an die Entsorgung:
  'Entfällt'

0.2.15  Art, Menge, Gewicht von beigestellten Bauteilen:
  Gemäß Leistungsverzeichnis'

0.2.16  Vom Auftraggeber übernommene Leistungen wie Abladen, Lagern, Transporte, Arbeitskräfte:
  'Keine'

0.2.17  Leistungen für andere Unternehmer:
  'Keine'

0.2.18  Mitwirken beim Einstellen von Anlagenteilen und bei der Inbetriebnahme:
  'Ja'

0.2.19  Benutzung von Teilen der Leistung vor der Abnahme:
  'Ja'

0.2.20  Übertragung der Wartung während der Dauer der Verjährungsfrist:
  'Nein

Hinweise zur Kalkulation

Folgende Ein- und Ausbringwege sind in die Einheitspreise einzukalkulieren:
Anlieferung: 'EG',
Einbringung: 'Über Aufzug',
Transportweg im Gebäude: '15' m,
Transport über '1' Etagen,
Etagenhöhe '3,0'm,
Durchgangswege B x H min.: '1,0 x 2,0 ' m.

Bieterangaben
Zur technischen Beurteilung des Angebotes ist der Bieter verpflichtet, die Bieterangaben des Leistungsverzeichnisses auszufüllen. Werden vom Bieter zu einem Produkt keine Angaben in das LV eingetragen, so gilt das Fabrikat der Planung als vereinbart.

Produktneutralität
Gemäß der VOB gibt es in diesem LV keine Produktvorgaben.
In Ausnahmefällen wurden Produktnamen als Fabrikat der Planung aufgeführt, wenn der Auftragsgegenstand nicht hinreichend genau und allgemein verständlich beschrieben werden kann. Diese Produktnamen dienen nur der genaueren Beschreibung. Dem Bieter ist selbstverständlich freigestellt, ein gleichwertiges Produkt anzubieten.

Liefern und Montieren
Alle Positionen sind grundsätzlich als "Liefern und Montieren" zu kalkulieren, es sei denn, es ist in den Positionen ausdrücklich anders beschrieben und es gibt separate Montagepositionen.
Befestigungsmaterial (Schrauben, Muttern, Dübel etc.) sind ebenso wie das erforderliche Herstellen von Bohrungen in die Einheitspreise einzukalkulieren.

*Hinweis: BAUBESCHREIBUNG*
Baubeschreibung

In dem Gebäude der Bundesagentur für Arbeit, Standort Göttingen sind im Rahmen einer Sachverständigenprüfung RLT + BSK zahlreiche brandschutztechnische Mängel im Bereich der Lüftungstechnik festgestellt worden. Im Zuge der vorliegenden Baumaßnahme sind diese brandschutztechnischen Mängel abzustellen.

Die ausgeschriebenen Leistungen umfassen u.a. den Austausch der Lüftungskanäle der Kantine gegen fettdichte Kanäle sowie den Austausch der beiden Abluftventilatoren auf dem Dach gegen Küchenabluftventilatoren. Diese Arbeiten sind zwingend in den Betriebsferien der Kantine auszuführen, die in den Sommerferien liegen. Ausführungszeitraum dieser Arbeiten ist vom 02.07.2026 bis 31.07.2026.

Die weiteren Arbeiten umfassen die Erneuerung der Abluftanlagen der Tiefgarage sowie den Austausch von einigen Überstromklappen und Brandschutzklappen und den Einbau von neuen Antrieben für diese.
Diese Arbeiten erfolgen im Anschluss an die Arbeiten an der Lüftungsanlage der Kantine.

### 1 Demontagearbeiten

*Hinweis: Demontage*
Demontage vorhandener Abluftanlagen in der Tiefgarage
einschl. Regelung, Steuerung, Verkabelung, Luftkanälen,
einschl. Befestigungen und Dämmung, sowie Rohrleitungen, einschl. Einbauteile, Befestigungen und Dämmung.

Demontage von Luftkanalleitungen und zwei Dachventilatoren in der Küche.
Vor Beginn der Demontagearbeiten ist mit der Bauleitung
festzulegen, welche vorhandenen Anlagenteile demontiert
werden sollen.

Die demontierten Teile sind sofort aus dem Gebäude zu
schaffen und abzutransportieren, oder dem Bauherrn zur
Verfügung zu stellen.
Die Rückvergütung für die demontierten Materialien ist
zu berücksichtigen.
Folgende Massen sind zu demontieren:

**1.10 Demontage von Luftkanalleitungen**
Demontage von Luftkanalleitungen wie vor beschrieben,
Demontageort in der Tiefgarage, Zentrale

Kanalkanten bis max. 1500 mm
Menge: 230,000 m2

**1.20 Demontage von Luftkanalleitungen**
Demontage von Luftkanalleitungen wie vor beschrieben,
jedoch Demontageort in der Küche 6.OG

Kanalkanten bis max. 1000 mm
Menge: 70,000 m2

**1.30 Demontage Abluftschalldämpfer 1525/1200/1715**
Abluftschalldämpfer 1525/1200/1715 demontieren und entsorgen
Menge: 2,000 St

**1.40 Demontage Schalldämpfer 1250/1600/1500**
Schalldämpfer 1250/1600/1500 demontieren und entsorgen
Menge: 2,000 St

**1.50 Demontage Radialventilatoren**
Demontage von Abluftanlagen als Radialventilatoren,
in der Garage mit Gehäuse, Abmessungen ca. 1500 x 1500 x 1500 mm
einschl. Entsorgung
Menge: 2,000 St

**1.60 Demontage Schalldämpfer Küche**
Schalldämpfer 650/450/1250 demontieren und entsorgen
Menge: 1,000 St

**1.70 Demontage Schalldämpfer Küche**
Schalldämpfer 700/450/1250 demontieren und entsorgen
Menge: 1,000 St

**1.80 Demontage Rückschlagklappe**
Rückschlagklappe 650/350 demontieren und entsorgen
Menge: 1,000 St

**1.90 Demontage Rückschlagklappe**
Rückschlagklappe 450/450 demontieren und entsorgen
Menge: 1,000 St

**1.100 Demontage Abluftgitter Küche**
Abluftgitter 525/525 demontieren und entsorgen
Menge: 8,000 St

**1.110 Demontage Dachventilatoren Küche**
Dachventilatoren der Küche Dach über 6.OG demontieren und entsorgen
Menge: 2,000 St

**1.120 Demontage von Kalziumsilikatplatten**
Demontage und Entsorgung von Kalziumsilikatplatten
max. Kantenlänge entspricht 500 mm
Menge: 2,000 m²

**1.130 Demontage von Lüftungsbaustein**
fachgerechte Demontage eines Lüftungsbausteins
fabr. Strulik oder ähnlich bis 0,1 m²
einschl. Entsorgung
Menge: 1,000 St

**1.140 Demontage von Brandschutzklappen**
Fachgerechte Demontage, Verpackung und Abtransport
von Brandschutzklappen
Maße bis 500 x 500 mm

Rückstandsloser Rückbau/Abbruch einschl.  Abfuhr,
Menge: 11,000 St

### 2 Raumlufttechnische Geräte einschl. Aufbereitung

*Hinweis*
Die Einregulierung und der Abgleich aller Anlagen ist gemäß VOB durchzuführen.

*Hinweis: RLT-Anlage 01 Abluft Küche*

**2.10 Dachventilator Küche**
Dachventilator,
Ausblas vertikal, Motor gekapselt und fremdbelüftet
für direkten Motorantrieb, Förderstrom max. 120 °C;
Grundplatte aus sendzimier-verzinktem Stahlblech, mit
tiefgezogener Einlaufdüse;
Gehäuse in Aluminium, formstabil gedrückt;
RadialLaufrad, einseitig saugend, aus Stahlblech mit
Pulverbeschichtung auf Polyesterharz-Basis,
dynamisch gewuchtet nach DIN ISO 1940,
Gütestufe Q 6,3;
Motor als IEC-Normmotor, Bauform V 1,
außerhalb des Luftstromes angeordnet. Motor
elektrisch verdrahtet mit dem außen montierten
Reparaturschalter gemäß VDE 0113 und VBG 4.

Auslegungsdaten:
Volumenstrom: 4500 m³/h
Externer Bauteilverlust: 380 Pa
Schalldruckpegel Lpa über Dach, r = 4 m 57,7 dB
Saugseite Rohrleitung
aerodynamischer Gesamtwirkungsgrad 60 %
Leistungsbedarf an der Welle 0.8 kW
SFP 780 Ws/m³

Abmessungen maximal:
Höhe: 772 mm
Breite: 710 mm
Länge: 710 mm
Gewicht Ventilator: ca. 60 kg
Gewicht Sockel: ca. 60 kg

Elektrische Daten:
Leistung: 0,83 kW
Betriebsspannung: 400 V
Nennstrom: 2,48 A
Frequenz: 50 Hz
Motor-Nenndrehzahl: 1500 1/min
Motorwirkungsgrad: 84.0 % Cos f: 0.74

Drehzahlregelung: Einschließlich Frequenzumrichter zur
Anpassung an den Betriebspunkt, Der Frequenzumrichter ist in Schutzart IP55 zu liefern.

Inkl. Motorschutz: Thermistorschutz
einschl. EVM-Paket.

Einschl. Schalldämpfsockel SDS für Flachdach

Angebotenes Fabrikat / Typ:

'....................................................'
Menge: 1,000 St

**2.20 Motorische Verschlussklappe**
Motorische Verschlussklappe
für Rohranschluss im Ansaugrohr,
mit Flansch für Rohranschluss.
Mit Klappenstellmotor 230 V, 50 Hz,
8 W - 10 VA. Laufzeit 80 sec.,
überlastsicher und wartungsfrei.
Menge: 1,000 St

**2.30 Stahl-Glattdach-Sockel**
Stahl-Glattdach-Sockel
passend zu oben beschriebenen Dachventilator,
für Flachdach.
Aus sendzimier-verzinktem Stahlblech,
mit Innenisolierung,
mit umlaufendem Flansch zur Auflage,
Höhe ca. 500mm
Menge: 1,000 St

**2.40 Transport**
Transport
der vorbeschriebenen Anlagen auf das Dachgeschoss des Gebäudes. Hierbei handelt es sich um das Dach über
6. Obergeschoss.
Die Einbringung ist über den Aufzug bis in das 6. Obergeschoss vorzunehmen. Das Dach ist entsprechend mit einer außenliegenden Leiter aus dem 6. OG heraus zu erreichen.
Menge: 1,000 St

*Hinweis: RLT-Anlage 02 Abluft Spülküche*

**2.50 Dachventilator Spülküche**
Dachventilator,
Ausblas vertikal, Motor gekapselt und fremdbelüftet
für direkten Motorantrieb, Förderstrom max. 120 °C;
Grundplatte aus sendzimier-verzinktem Stahlblech, mit
tiefgezogener Einlaufdüse;
Gehäuse in Aluminium, formstabil gedrückt;
RadialLaufrad, einseitig saugend, aus Stahlblech mit
Pulverbeschichtung auf Polyesterharz-Basis,
dynamisch gewuchtet nach DIN ISO 1940,
Gütestufe Q 6,3;
Motor als IEC-Normmotor, Bauform V 1,
außerhalb des Luftstromes angeordnet. Motor
elektrisch verdrahtet mit dem außen montierten
Reparaturschalter gemäß VDE 0113 und VBG 4.

Auslegungsdaten:
Volumenstrom: 3500 m³/h
Externer Bauteilverlust: 505 Pa
Schalldruckpegel Lpa über Dach, r = 4 m 58 dB
Saugseite Rohrleitung
aerodynamischer Gesamtwirkungsgrad 60 %
Leistungsbedarf an der Welle 0.8 kW
SFP 982 Ws/m³

Abmessungen maximal:
Höhe: 772 mm
Breite: 710 mm
Länge: 710 mm
Gewicht Ventilator: ca. 60 kg
Gewicht Sockel: ca. 60 kg

Elektrische Daten:
Leistung: 0,83 kW
Betriebsspannung: 400 V
Nennstrom: 2,48 A
Frequenz: 50 Hz
Motor-Nenndrehzahl: 1500 1/min
Motorwirkungsgrad: 84.0 % Cos f: 0.74

Drehzahlregelung: Einschließlich Frequenzumrichter zur
Anpassung an den Betriebspunkt, Der Frequenzumrichter ist in Schutzart IP55 zu liefern.

Inkl. Motorschutz: Thermistorschutz
einschl. EVM-Paket.

Einschl. Schalldämpfsockel SDS für Flachdach

Angebotenes Fabrikat / Typ:

'....................................................'
Menge: 1,000 St

**2.60 Motorische Verschlussklappe**
Motorische Verschlussklappe
für Rohranschluss im Ansaugrohr,
mit Flansch für Rohranschluss.
Mit Klappenstellmotor 230 V, 50 Hz,
8 W - 10 VA. Laufzeit 80 sec.,
überlastsicher und wartungsfrei.
Menge: 1,000 St

**2.70 Stahl-Glattdach-Sockel**
Stahl-Glattdach-Sockel
passend zu oben beschriebenen Dachventilator,
für Flachdach.
Aus sendzimier-verzinktem Stahlblech,
mit Innenisolierung,
mit umlaufendem Flansch zur Auflage,
Höhe ca. 500mm
Menge: 1,000 St

**2.80 Transport**
Transport
der vorbeschriebenen Anlagen auf das Dachgeschoss des Gebäudes. Hierbei handelt es sich um das Dach über
6. Obergeschoss.
Die Einbringung ist über den Aufzug bis in das 6. Obergeschoss vorzunehmen. Das Dach ist entsprechend mit einer außenliegenden Leiter aus dem 6. OG heraus zu erreichen.
Menge: 1,000 St

*Hinweis: RLT 03 Garagenabluftgerät*

**2.90 Garagenabluftgeräte**
Garagenabluftgeräte

Garagenabluftgerät mit zwei in Reihe geschalteten
Hochleistungsaxialventilatoren, direkt angetrieben,
geeignet für den Betrieb bei 300°C und 2 Stunden, im
wesentlichen bestehend aus:
Ventilatorgehäuse in geschweißter Stahlblechausführung, Flanschansschlüsse mit Gegenflanschen,
Laufrad aus Aluminiumdruckguss,
statisch und dynamisch ausgewuchtet, Verstellbarkeit
der Schaufeln ohne Demontage des Laufrads,
Drehstrommotor nach IEC-Norm, ISO-Klasse F, Schutzart
IP 55, direkt gekoppelt, vollkommen geschlossen, mit
Gummischwingungsdämpfern, flexiblen Verbindungen,
geeignet für stehende Montage.

Ausführung ohne Kastengerät

Bei Ausfall oder Absschaltung einer Stufe fördert die
andere noch ca. 75% der Gesamtluftmenge.

Angebotenes Fabrikat/Typ '....................................................',

Ventilator Typ: Axialventilator in Reihe'
'
Ventilator Durchmesser mm: ..........  972
Gesamt-Fördermenge m³/h:  19500
Ext.. Druck Pa:  ca. 650
Ges. Druck  Pa:  .......ca. 650
Ventil. Wirkungsgrad %:  ..............65
Kraftbedarf gesamt kW:  ........2 x 3,0
Motorleistung kW:  ........2 x 4,0
Nennstrom A:  ........2 x 9,9
Motor Baugröße:  .............132
Drehzahl min -1:  ............1000
Spannung V:  .............400
Schallleistungspegel dB:  ................95
Gesamtenergieeffizienz %:57,3'

einschließlich:

- 2 St. elast. Verbindung
- 2 St. Gegenflansch
- 1 Satz Schwingungsdämpfer
- 2 St. Reparaturschalter mit Rückmeldung für DDC,
- 2 St Iangebauten Klemmkasten
- 2 Inspekotionsklappe
- 2 St. FU für Entrauchungsanwendungen nach DIN EN 12101-3
Menge: 2,000 St

**2.100 Transport**
Transport
der vorbeschriebenen Anlage in die Tiefgarage (UG) des Gebäudes., Einbringung über Rampe
Menge: 2,000 St

### 3 Kanal- und Formstücke

*Hinweis: Abrechnungsgruppe 2: Kantenlänge über 500 bis 1000 mm*

**3.10 Luftltg. rechteckig Stahl verz. Kanten-L bis 1000mm**
Luftleitung, rechteckig, aus verzinktem Stahl,
gefalzt, Maße DIN EN 1505,Kantenlänge 500 bis1000 mm,
Verbindung mit Profil-Schraubverbindung,
min./max. Temperatur der geförderten Luft -15 bis 40
Grad C, Dichtheitsklasse C DIN EN 1507,
mit Aufhänge-/Auflagekonstruktion DIN EN 12236,
schallgedämmt,
mit bauaufsichtlich zugelassenen Befestigungsmitteln,
Befestigungsuntergrund Stahlbeton.
Menge: 15,000 m²

**3.20 Formstück rechteckig Stahl verz. Kanten-L bis 1000mm**
Formstück für Luftleitung, rechteckig, aus verzinktem
Stahl, gefalzt, Maße DIN EN 1505, Kantenlänge 500 bis
1000 mm,
Verbindung mit Profil-Schraubverbindung,
min./max. Temperatur der geförderten Luft -15 bis 40
Grad C, Dichtheitsklasse C DIN EN 1507,
mit Aufhänge-/Auflagekonstruktion DIN EN 12236,
schallgedämmt,
mit bauaufsichtlich zugelassenen Befestigungsmitteln,
Befestigungsuntergrund Stahlbeton.
Menge: 20,000 m²

*Hinweis: Abrechnungsgruppe 3: Kantenlänge über 1000 bis 1500 mm*

**3.30 Luftltg. rechteckig Stahl verz. Kanten-L bis 1500mm**
Luftleitung, rechteckig, aus verzinktem Stahl,
gefalzt, Maße DIN EN 1505,Kantenlänge 1000 bis 1500 mm,
Verbindung mit Profil-Schraubverbindung,
min./max. Temperatur der geförderten Luft -15 bis 40
Grad C, Dichtheitsklasse C DIN EN 1507,
mit Aufhänge-/Auflagekonstruktion DIN EN 12236,
schallgedämmt,
mit bauaufsichtlich zugelassenen Befestigungsmitteln,
Befestigungsuntergrund Stahlbeton.
Menge: 110,000 m²

**3.40 Formstück rechteckig Stahl verz. Kanten-L bis 1500mm**
Formstück für Luftleitung, rechteckig, aus verzinktem
Stahl, gefalzt, Maße DIN EN 1505, Kantenlänge 1000 bis
1500 mm,
Verbindung mit Profil-Schraubverbindung,
min./max. Temperatur der geförderten Luft -15 bis 40
Grad C, Dichtheitsklasse C DIN EN 1507,
mit Aufhänge-/Auflagekonstruktion DIN EN 12236,
schallgedämmt,
mit bauaufsichtlich zugelassenen Befestigungsmitteln,
Befestigungsuntergrund Stahlbeton.
Menge: 90,000 m²

**3.50 Rechteckkanal fettdicht Ausfuehrung:**
*** Leitbeschreibung
StL-Nr. 8107503000252002
Luftleitung als Rechteckkanal,
mit korrosionsgeschuetzter Tragkonstruktion aus
Profilstahl,
zur Auflage/Aufhaengung des Luftleitungssystems,
einschl. Gewindestangen und Befestigungsschrauben
mit zugelassenen Duebeln,
mit schalldaemmender Zwischenlage aus Profilgummiband,
Ausfuehrung:
Menge: 40,000 m2
*Unterbeschreibung 1 Stahl.verzinkt 'Fettdicht verlötet' Alle Nennmasse*
StL-Nr. 8107505021002279
Stahl verzinkt DIN 17 162 Teil 2,

'längsgefalzt, fettdicht verlötet',
Kanalverbindung mit Winkelrahmen DIN 24 159
Teil 2, 3, 4,
mit kadmierten Schrauben und Dichtung,

Blechdicke 'min. 0,88 mm'.
Ueber alle Nennmasse.

**3.60 Formstueck fettdicht Ausfuehrung:**
*** Leitbeschreibung
StL-Nr. 8107503511252002
Formstueck fuer Luftleitung als Rechteckkanal,
Oberflaeche sinngemaess entsprechend DIN 18 379
ermittelt,
einschl. einwandiger Leitbleche,
mit korrosionsgeschuetzter Tragkonstruktion aus
Profilstahl,
zur Auflage/Aufhaengung des Luftleitungssystems,
einschl. Gewindestangen und Befestigungsschrauben
mit zugelassenen Duebeln,
mit schalldaemmender Zwischenlage aus Profilgummiband,
Ausfuehrung:
Menge: 65,000 m2
*Unterbeschreibung 1 Stahl.verzinkt 'fettdicht verlötet' Alle Nennmasse*
StL-Nr. 8107505021002279
Stahl verzinkt DIN 17 162 Teil 2,

'längsgefalzt, fettdicht verlötet',
Kanalverbindung mit Winkelrahmen DIN 24 159
Teil 2, 3, 4,
mit kadmierten Schrauben und Dichtung,

Blechdicke 'min. 0,88 mm'.
Ueber alle Nennmasse.

**3.70 Dichtigkeitsprüfung des zuvor benannten Kanalnetzes**
Dichtigkeitsprüfung des zuvor benannten Kanalnetzes

Der Nachweis der Einhaltung der Dichtigkeitsklasse C
ist an
5 von der Bauleitung gewählten Kanalstrecken zu
erbringen.
Bei unzulässigen Abweichungen werden 5 weitere Strecken
nachgemessen. Sollten auch hier unzulässige
Abweichungen auftreten, werden 10 weitere untersucht.

Die für die Messung erforderlichen Berechnungen z.B.
Kanaloberflächen, Zeichnungen usw. sind dem
Unternehmen, dass die Messungen durchführt, zur
Verfügung zu stellen. Die Prüfungen sind einschließlich
der festgestellten Leckluftraten zu protokollieren und
mit der geforderten Dichtigkeitsklasse zu vergleichen.

Der Prüfdruck sollte in der Mitte des mittleren
Betriebsdruckes liegen.

Die Kosten für die Erstprüfung der 5 Abschnitte werden
vom AG getragen, alle weiteren Kosten gehen zu Lasten
des AN.

In die Kosten sind Aufwändungen für benötigtes
Personal, Material, Betriebsstoffe, Medien usw.
einzukalkulieren.
Menge: 1,000 psch

**3.80 Kanalkennzeichnung**
Kanalkennzeichnung
durch Aufbringen von selbstklebendem
Kennzeichnungsband nach DIN 2403
mit Fließrichtungspfeilen
auf die Isolierung.
Text: Außenluft, Zuluft, Abluft, Fortluft.
Die Rohrkennzeichnung muß ca. alle 4 m erfolgen
bzw. nach örtlicher Notwendigkeit.
Menge: 120,000 St

### 4 Einbauteile

**4.10 Rauchauslöseeinrichtung**
Rauchauslöseeinrichtung mit allgemeiner bauaufsichtlicher Zulassung, zur Ansteuerung von Brandschutzklappen, Rauchschutzklappen und zugehöriger Ventilatoren, bestehend aus einem Gehäuse mit Staukreuz als Bypass zum Durchleiten der Luftströmung einer Lüftungsleitung durch einen optischen Rauchdetektor nach EN 54-7. Mit integrierter Auswerteelektronik, potentialfreien Relaisausgängen und alle zum Betrieb erforderlichen Einrichtungen.

Rauchdetektor mit automatischer Nachführung der Ansprechschwelle zur Erzielung einer möglichst langen Standzeit und Lebensdauer hinsichtlich betriebsbedingter Nutzung. Rauchdetektor geschützt, problemlos zugänglich und überprüfbar innerhalb eines aufklappbaren Gehäuses. Mit eingebautem Taster zum Funktionstest und zur Rückstellung nach einer Rauchdetektion, mit LED-Anzeigen für Betrieb, Störungen und Verschmutzungsgrade. Einschließlich erforderlicher Module zur Signalweiterleitung an eine übergeordnete GLT.

Einbaulage- und strömungsrichtungsunabhängig in rechteckige Lüftungsleitungen ab 100 mm Kantenlänge und in runde ab 100 mm Durchmesser.

Überprüfung der Funktion:

Fabrikat der Planung:  TROX
Typ:  RM-O-M

oder gleichwertig

Angebotenes Fabrikat/Typ: '....................................................'

Anschlussspannung 230 V, 50/60 Hz
Menge: 16,000 St

*Hinweis: Brandschutzklappen eckig*
Brandschutzklappen

**4.20 Brandschutzklappe 200/200 mit thermischer Auslösung EI 90**
Brandschutzklappe EI 90 (ve - ho, i <-> o) mit feuerbeständigem Klappenblatt aus abriebfestem Kalziumsilikat, mit thermisch-elektrischer Ausloesung, einschl. Federrück- laufmotor geeigneter elektrischer wartungsfreier Antriebseinheit mit reversierbarem Motor Betriebsspannung: 24 V einschl. Schalteinrichtungen für betriebssichere Ferndiagnose der Klappenblattstellungen alle Antriebselemente außerhalb des Luftstromes und vollhermetisch gekapselt, Antrieblagerungen aus Edelstahl wartungsfrei in Rotmetallbuchse, Inspektionsöffnung Hygieneanforderungen gemäß VDI 6022 entsprechend der europäischen Produktnorm  DIN EN 15650 brandschutztechnisch geprüft nach EN 1366-2 Klassifizierung nach EN 13501-3 mit EG Konformitätszertifikat

Fabrikat / Typ: '....................................................'

Abmessungen mm:  200/200
Auslösung °C:  72

mit beidseitigem Luftleitungsanschluss, einschl.Gegenrahmen zum Einbau in die Trockenbauwand, Gehäuse aus Stahl verzinkt mit Gegenrahmen, Inspektions- öffnung, Einbaurahmen aus verzinktem Stahlblech,einschl. 2 St. flexibler Verbindungsstutzen.

Nutzung zur Überströmung
Menge: 1,000 St

**4.30 Brandschutzklappe wie vor beschrieben 400/320**
Brandschutzklappe wie vor beschrieben Abmessungen mm: 400/320,
Menge: 1,000 St

**4.40 Brandschutzklappe wie vor beschrieben 300/300**
Brandschutzklappe wie vor beschrieben Abmessungen mm: 300/300,
Menge: 4,000 St

**4.50 Brandschutzklappe wie vor beschrieben 200/250**
Brandschutzklappe wie vor beschrieben Abmessungen mm: 200/250,
Menge: 2,000 St

**4.60 Welldrahtgitter 200/200**
Welldrahtgitter zum Einbau in den Lüftungskanal, aus verz. Draht, Maschenweite 10 mm, Abmessungen: ca. 200/200 mm, einschl. umlaufendem Rahmen aus verz. Profilstahl, als Abschluß von Luftnachströmkanälen in Maschinen- oder anderen Räumen.
Menge: 2,000 St

**4.70 Abluftgitter Kantine 525/125**
Luftgitter mit Frontrahmen und Dichtung, für Rechteckkanaleinbau, bestehend aus dem Frontrahmen mit entsprechenden Flanschen,

Hersteller/Typ:

'....................................................'
(vom Bieter einzutragen)

für Abluft, für Luftvolumenstrombereich m3/h: 850, max. zulässiger Schalleistungspegel des Durchlasses dB(A):  42, max. Druckverlust Pa:  15, Gitter aus Edelstahl, einbrennlackiert, Farbton nach Wahl des Bauherrn, mit senkrechten, einzeln einstellbaren Frontlamellen, einschließlich Mengeneinstellsatz, Lamellen gegenläufig gekuppelt, frontseitig verstellbar,

Nennbreite:  525 mm,
Nennhoehe:  225 mm.
Menge: 8,000 St

*Hinweis: Austausch Ersatzteile*

**4.80 Austausch Auslöseeinheit 72°C**
fachgerechter Austausch einer Auslöseeinheit mit 72°C Auslösetemperatur einer vorhandene Brandschutzklappe.

Inbegriffen sind nachfolgende Aufgaben:
- Ausbau und Entsorgung der vorhandenen, defekten Auslöseeinrichtung
- Lieferung einer neuen, zugelassenen Auslöseeinrichtung passend zur bestehenden Brandschutzklappe
- Mechanische und ggf. elektrische Montage gemäß Herstellervorgaben
- Anschluss und Funktionsprüfung der Auslöseeinrichtung
- Wiederherstellung der vollen Betriebs- und Brandschutzfunktion
- Durchführung einer Auslöse- und Rückstellprobe
- Dokumentation der Arbeiten inkl. Prüfvermerk

Technische Anforderungen:
- Zulassung gemäß DIN EN 15650 sowie DIN 4102 / EN 1366-2
- Auslösetemperatur gemäß Bestandsklappe (z. B. 72 °C)
- Kompatibel mit vorhandener Brandschutzklappe
- Einhaltung aller geltenden Vorschriften, Richtlinien und Herstellervorgaben

Preisbeispiel gibt folgendes Produkt:
Trox FK2 EU
Menge: 6,000 St

*Hinweis: Kanalrauchmelder*

**4.90 Kanalrauchmelder inklusive Entnahmerohr 0,6 m**
Kanalrauchmelder inklusive Entnahmerohr 1,5 m
als optischer Melder nach dem Streulichtprinzip,

für 'Luftkanaleinbau',
Versorgungsspannung:  230 V,

Luftgeschwindigkeit: '1 bis 20' m/s,
Rauchwarnmelder: 1 Wechsler 250 V / 8 A 1 Öffner 250 V / 8 A
Wartung: 1 Öffner 250 V / 1 A
mit DiBt Zulassung

Mit LED-Anzeige
Gelb = Verschmutzungsalarm, Rot = Rauchalarm
Menge: 1,000 St

*Hinweis: Rückschlagklappe*

**4.100 Rückschlagklappe 1000/2430**
Rückschlagklappe in rechteckiger Bauform
zum Einbau in Luftleitungen,
aus verzinkten Stahlblech.
Lamellen aus profiliertem Aluminium einschl. Dichtungsstreifen,
vorgesehen für einen Volumenstrom von
V:  9750 m³/h
Druckverlust: ca. 21 Pa.
Strömungsgeschwindigkeit 2,23 m/s
Gewicht: 15 kg

Abmessungen:
Breite in mm: 1000
Höhe in mm: 1215
Anzahl in St.: 2

Gesamtabmessungen entsprechen:
1000 x 2430 mm (breite x Höhe).

Hersteller/Typ:

'....................................................'
(vom Bieter einzutragen)
Menge: 1,000 St

### 5 Schalldämpfung

*Hinweis: Tiefgarage*

**5.10 Schalldämpfer Luftleitungseinb. 1200/1300/1750**
Schalldämpfer,
in mineralfaserfreier Ausführung aus nichtbrennbaren
Schalldämmmstoffen DIN 4102 Teil 1, mit abriebfesten
Oberflächen, mit aufkaschierten Glasseidengewebe,
inert gegen Pilz- und Bakterienwachstum,
mit strömungsgünstig profiliertem Rahmen,

Mindestdämpfung bei den Oktavmittenfrequenzen
Hz 63/125/250/500/1000/2000/4000
dB:  34 bei 250 Hz  ,

'Luftgeschwindigkeit im freien Querschnitt m/s:
.....................................................'

Luftvolumenstrom m3/h:  19.500,
max. luftseitiger Widerstand Pa:  45,

'Gewicht kg:...............................214'

 Hersteller/Typ:

'....................................................'
(vom Bieter einzutragen)

in rechteckiger Ausführung,
max. zulässige Abmessungen L/B/H mm: 1200/1300/1750,
als Kulissenschalldämpfer,
für Luftleitungseinbau,
mit Gehäuse aus Stahl einschl. Anschlussrahmen,
korrosionsgeschützt,
Kulissen aus verzinktem Profilrahmen mit den eingefassten schalldämpfenden Einheiten, die Absorptionsmaterialien sind unbrennbar und mit abriebfester Oberfläche
Menge: 4,000 St

**5.20 Schalldämpfer Luftleitungseinbau Küche**
Schalldämpfer, 650/450/1250
in mineralfaserfreier Ausführung aus nichtbrennbaren
Schalldämmmstoffen DIN 4102 Teil 1, mit abriebfesten
Oberflächen, mit aufkaschierten Glasseidengewebe,
inert gegen Pilz- und Bakterienwachstum,
mit strömungsgünstig profiliertem Rahmen,

Mindestdämpfung bei den Oktavmittenfrequenzen
Hz 63/125/250/500/1000/2000/4000
dB:  34 bei 250 Hz  ,

'Luftgeschwindigkeit im freien Querschnitt m/s:
.....................................................'

Luftvolumenstrom m3/h:  3.500,
max. luftseitiger Widerstand Pa:  45,

'Gewicht kg:...............................214'

 Hersteller/Typ:

'....................................................'
(vom Bieter einzutragen)

in rechteckiger Ausführung,
max. zulässige Abmessungen L/B/H mm: 1200/1300/1750,
als Kulissenschalldämpfer,
für Luftleitungseinbau,
mit Gehäuse aus Stahl einschl. Anschlussrahmen,
korrosionsgeschützt,
Kulissen aus verzinktem Profilrahmen mit den eingefassten schalldämpfenden Einheiten, die Absorptionsmaterialien sind unbrennbar und mit abriebfester Oberfläche
Menge: 1,000 St

**5.30 Schalldämpfer Luftleitungseinbau Küche**
Schalldämpfer 750/450/1250,
in mineralfaserfreier Ausführung aus nichtbrennbaren
Schalldämmmstoffen DIN 4102 Teil 1, mit abriebfesten
Oberflächen, mit aufkaschierten Glasseidengewebe,
inert gegen Pilz- und Bakterienwachstum,
mit strömungsgünstig profiliertem Rahmen,

Mindestdämpfung bei den Oktavmittenfrequenzen
Hz 63/125/250/500/1000/2000/4000
dB:  34 bei 250 Hz  ,

'Luftgeschwindigkeit im freien Querschnitt m/s:
.....................................................'

Luftvolumenstrom m3/h:  4.500,
max. luftseitiger Widerstand Pa:  45,

'Gewicht kg:...............................214'

 Hersteller/Typ:

'....................................................'
(vom Bieter einzutragen)

in rechteckiger Ausführung,
max. zulässige Abmessungen L/B/H mm: 1200/1300/1750,
als Kulissenschalldämpfer,
für Luftleitungseinbau,
mit Gehäuse aus Stahl einschl. Anschlussrahmen,
korrosionsgeschützt,
Kulissen aus verzinktem Profilrahmen mit den eingefassten schalldämpfenden Einheiten, die Absorptionsmaterialien sind unbrennbar und mit abriebfester Oberfläche
Menge: 1,000 St

### 6 Elektrische Anschlussarbeiten

**6.10 Spannungsversorgung 230 V AC,**
Spannungsversorgung 230 V AC
für die Schalt- und Regeleinrichtungen
bestehend aus:
primär- und sekundärseitiger Sicherung über
Leitungsschutzschalter mit potentialfreiem
Hilfskontakt,

Abschalten der Regeleinrichtungen gemäß
VDE-Anforderungen,
Reihenklemmen

Für den Einbau in den Bestandsschaltschrank zur Spannungsversorgung der motorischen BSK

Liefern, einbauen und betriebsfertig intern verdrahten
Menge: 4,000 St

**6.20 Baugruppe BSK**
Baugruppe BSK

Nachträgliche Einverdrahtung in die Sicherheitskette BMA / Rauchmeldung des Bestandsschrank
zur Abschaltung der Spanungsversorgung motorische BSK
bestehend aus:
- 2 Hilfsrelais zur Abschaltung
- Liefern, einbauen und betriebsfertig intern verdrahten
Menge: 4,000 St

**6.30 Kunststoff-Mantelleitung halogenfrei NHXMH-J 3 x 1,5**
Kunststoff-Mantelleitung
mit verbessertem Verhalten im Brandfall

NHXMH-J '3 X 1,5' mm2,
In Teillängen liefern und auf vorhandene Pritschen und Wannen
verlegen bzw. in Leitungsführungskanäle, Leerrohre oder
Ständerwände einziehen und verlegen.
Menge: 1450,000 m

**6.40 Abzweigdose**
Verbindungsdose DIN VDE 0606 als Abzweigdose

aus Kunststoff, Grundfläche min '80 X 80' mm,

mit 'Deckel',

Schutzart IP '44',
für Aufputz-Montage,
einschl.Klein- und Befestigungsmaterial.
Menge: 30,000 St

**6.50 Sammelhalter 15 Leitungen**
Sammelhalter 15 Leitungen,
zur Befestigung an Decken und Wänden.

Montageabstand: '0,5 - 0,6m'

Werkstoffbezeichnung: 'Polypropylen'

halogenfrei: 'ja'

Anzahl Leitungen: '15'
Menge: 5,000 St

### 7 Stundenlohnarbeiten und Sonstiges

**7.10 Fortluftschacht aus Beton in der Tiefgarage reinigen**
Die Reinigung des Betonkanals erfolgt mittels Bürstenrenigung.
Die Abmessungen des Schachtes sind:

B: 0,6 m
H: 2 m
L: ca. 60 m
Menge: 1,000 St

*Hinweis: Für unvorhergesehene im Leistungsverzeichnis nicht er-*
Für unvorhergesehene im Leistungsverzeichnis nicht erfasste Arbeiten, die nur auf Anordnung der Bauleitung
auszuführen sind.
In den nachfolgend aufgeführten unaufgegliederten Stundenverrechnungssätzen sind Lohn- und Gehaltskosten,
einschl. Auslösung, Gemeinkostenanteile, Sozialkassenbeiträge, vermögenswirksame Leistungen, sowie Lohn- und
Gehaltsnebenkosten enthalten.
Der Bieter erklärt hiermit gleichzeitig, daß der Verrechnungssatz unter Beachtung der preisrechtlichen Vorschriften ermittelt wurde und unabhängig von der Anzahl
der abgerechneten Stunden gilt.

**7.20 Obermonteur**
Stundenverrechnungssatz für einen Obermonteur
Menge: 50,000 h

**7.30 Leistung wie vor 'Monteur'**
Leistung wie zuletzt in vollem Wortlaut beschrieben,

jedoch 'Monteur'.
Menge: 50,000 h

**7.40 Leistung wie vor 'Helfer'**
Leistung wie zuletzt in vollem Wortlaut beschrieben,

jedoch 'Helfer'.
Menge: 50,000 h

**7.50 Stundenlohnarbeiten Regelungstechniker**
Stunden eines 'Regelungstechniker',
auf besondere Anweisung des Auftraggebers
zum täglichen Nachweis.
Menge: 10,000 h

**7.60 Leistung wie vor 'Elektro-Installateur'**
Leistung wie zuletzt in vollem Wortlaut beschrieben,

jedoch 'Elektro-Installateur'.
Menge: 20,000 h

**7.70 Begleitung Sachverständigenabnahme**
Begleitung Sachverständigenabnahme,
zur Feststellung und Überprüfung aller
sicherheitsrelevanten Anlagenkomponenten sowie deren
ordnungsgemäßem Einbau der vorbeschriebenen Anlagen.

Im Wesentlichen bestehend aus der Überprüfung der
Brandschutzklappen, Nachweis der Einhaltung der
Nennluftmengen sowie Kontrolle der
Sicherheitsfunktionen durch einen nach Bauordnungsrecht
zugelassenen Sachverständigen.

Die benötigten Unterlagen sowie Berechnungen und
Zeichnungen sind dem Sachverständigen zur Verfügung zu
stellen und die Abnahme ist durch fachkundiges Personal
vor Ort zu unterstützen.

Die Abnahme der Brandschutzklappen hat vor dem
Schließen der Decken zu erfolgen, so dass von 3
Ortsterminen auszugehen ist.

Der Prüfsachverständige wird vom AG direkt beauftragt.

Hier sind lediglich die oben beschriebenen Leistungen
für Begleitung und Unterlagen zu kalkulieren.
Menge: 1,000 psch

**7.80 Hygiene-Inspektion nach VDI 6022,**
Hygiene-Inspektion von RLT-Anlagen nach VDI 6022,
zur Feststellung des hygienisch einwandfreien Zustandes
nach dem Stand der Technik für alle zuvor aufgeführten
raumlufttechnischen Anlagen.

Die Hygiene-Inspektion darf nur von, entsprechend der
Richtlinie VDI 6022 Blatt 2, qualifizierten und
zugelassenen Personen durchgeführt werden (ein Nachweis
ist vorzulegen).

Bei der Begutachtung der RLT-Gerätekomponenten nach VDI
6022 wird die Einhaltung konstruktiver Anforderungen
wie z.B. Ausführung, Beschädigung und Verschmutzung
sowie
funktionale Aspekte überprüft. Dabei sind die
physikalischen Klimaparameter wie:
- Temperatur
- Relative Luftfeuchte
- CO2-Gehalt
- Luftbewegung
- Außenluftvolumenstrom
an repräsentativen Stellen der RLT- Anlage und in den
versorgten Räumen  zu messen.

Zur Überprüfung der hygienischen Unbedenklichkeit sind
entsprechende mikrobiologische Untersuchungen an
repräsentativen Messstellen vorzunehmen, wie z.B.:
- Keimzahlbestimmung an Bakterien und Schimmelsporen
  auf wesentlichen RLT-Gerätekomponenten durch
  Tupferabstriche und Abklatscheproben
- Bestimmung der Gesamtkeimgehalte und Legionellen im
  Wasser (Luftbefeuchter, Kühlturm etc.)
- Keimgehalte an Bakterien und Schimmelsporen in der
Zuluft
  sowie Referenzmessung der Außenluft.

Der Anlagenbetreiber erhält nach durchgeführter
Inspektion und dem Vorliegen der
Untersuchungsergebnisse einen detaillierten
schriftlichen Bericht über eventuell vorliegende
Hygiene-Mängel der untersuchten RLT-Anlagen.
Bei festgestellten Mängeln sind Wiederholungsprüfungen
zu Lasten des AN durchzuführen bis ein einwandfreier
hygienischer Zustand vorliegt.
Menge: 1,000 psch

**7.90 Inbetriebnahme**
Inbetriebnahme
der vor beschriebenen Anlagen gemeinsam mit den
Gewerken Elektro und MSR,
einschließlich Abgleich und Einregulierung der
einzelnen Kanalstränge.
Menge: 1,000 St.

**7.100 Dokumentationsunterlagen**
Dokumentationsunterlagen

Für die Erstellung von Zeichnungen gilt:
Zeichnungen:
Das Mindestformat ist DIN A4, das Höchstformat DIN A0.
Lagepläne sind im Maßstab 1:200, Grundrisspläne für die
Hausinstallation im Maßstab 1:100 oder 1:50, Zentralen
im Maßstab 1:20 auszuführen. Abweichungen bedürfen der
Genehmigung des Auftraggebers.

Alle angeschlossenen Ausrüstungsgegenstände sind in den
Grundriss einzutragen. Festpunkte, Leitungsdurchmesser
sowie Leitungsart müssen vermerkt sein. Die Signaturen
sind auf der Zeichnung in Nähe des Schriftfeldes zu
erläutern. Die Zeichnung soll außerdem alle für eine
Orientierung erforderlichen Hinweise, wie Nordpfeil,
angrenzende Straßen mit Namen, Geschoss- und
Raumbezeichnungen usw. enthalten und in der unteren
rechten Ecke mit einem Schriftfeld versehen sein. Das
Schriftfeld muss Aufschluss über das Objekt, die
Grundstücksbezeichnung, die Art der Anlage, den
Zeichnungsinhalt, das System, die ausführende Firma und
den Zeichnungshersteller geben, sowie die
Unterschriften der beteiligten Firma und Sachbearbeiter
mit Datum sowie die Angabe des Zeichnungsmaßstabes und
der Blattgröße enthalten.

Alle Unterlagen  außer den Unterlagen auf
Transparentpapier- sind mit Inhaltsverzeichnis in
Ordnern (keine A4 Schnellheftermappen) zu liefern,
außerdem sind zu allen gelieferten Unterlagen Dateien
auf CD-ROM gemäß den aufgeführten Spezifikationen und
einem der genannten Formate zu liefern. Alle Unterlagen
sind 2-fach in Papierform zu liefern, sofern nicht anders vermerkt
Folgende Unterlagen sind bis zur Abnahme zu erbringen:

Bestandszeichnungen, farbig
Die zur Ausführung der Leistungen des Auftragnehmers
angefertigten Zeichnungen einschl. der schematischen
Darstellung der Anlage im Zeitpunkt der Abnahme. (dwg,
dxf)
Beschreibung der Anlage
Die Beschreibung soll in kurzer übersichtlicher Form
die Anlage einschl. der Regelung und Schaltung sowie
ihre Funktion darstellen. Besondere anlagenspezifische
Merkmale sind hervorzuheben. (Word, pdf)
Bedienungsanweisung
Die Bedienungsanweisung muss zur Einweisung des
Personals vorliegen. Sie muss auch nicht fachkundigem
Personal die korrekte Bedienung und Wartung der Anlage
für den normalen Betrieb erlauben und ihm im
Störungsfall die erforderlichen Maßnahmen zur
Beseitigung unmittelbarer Gefahren sowie die Wege zur
zielbewussten Suche der Störungsursache und zur
Beseitigung einfacher Störungen erläutern. (Word, pdf)
Die Wartungsvorschriften sollen in Tabellenform alle
Wartungsarbeiten mit Angabe der Fristen enthalten.
(Word, Excel, pdf)
Fließ-, Stromlauf- und Schaltschemata (dwg, dxf)
Fließ-, Stromlauf- und Schaltschemata als
Bestandszeichnungen für Technikzentralen, jeweils ein
Schema (farbig) auf einer wasserfesten Platte
aufgezogen, mit Folie abgedeckt, mit schlagfestem
Umleimer versehen, versenkte Aufhänger,
Filzabstandklötze. (1-fach)
Behördliche Prüfbescheinigungen und Werkatteste. (nur
Papier erforderlich)
Protokoll über den hydraulischen Abgleich. Der
hydraulische Abgleich ist durchzuführen und zu
protokollieren. (nur Papier erforderlich)
Protokoll über die Einweisung des Bedienungspersonals
und Wartungspersonals. (nur Papier erforderlich)
Bescheinigung, dass keine asbesthaltigen Materialien
oder Einbauteile verwendet wurden. (nur Papier
erforderlich)
Hersteller- und Lieferantenverzeichnis für alle
Anlagenteile, mit Anschrift und Telefonnummer. (Word,
Excel, pdf)
Instandhaltungsanweisungen in tabellarischer Form nach
VDMA. (Word, Excel, pdf)
Gerätestücklisten für Geräte im Schaltschrank und in
der Anlage, mit Angabe des Fabrikates, der Type, der
Spannung, der Anschlussleistung und ggf. weitere
charakteristischer Daten. (Word, Excel, pdf)
Prüfzeugnisse, Bescheinigungen, Zulassungen,
Einweisungsprotokoll mit Unterschrift. (nur Papier
erforderlich)
Messprotokolle für Temperatur, Feuchte, Druck,
Stromaufnahme von Antrieben bei Vollast.  (Word, Excel,
pdf).

14 Tage vor Abnahme sind die Bestandsunterlagen einfach
der Bauleitung zur Genehmigung vorzulegen.
Die Abnahme erfolgt nur mit genehmigten
Bestandsunterlagen.
Menge: 1,000 psch

**7.110 Stahlkonstruktion**
Profilstahlkonstruktion
als Stütz-, Hänge- und Tragkonstruktion
einschl. Befestigungsmaterial,
korrosionsgeschützt,
Abrechnung nach Einheitsgewichten.
Menge: 100,000 kg

**7.120 Leistung wie vor 'verzinkt'**
Leistung wie zuletzt in vollem Wortlaut beschrieben,

jedoch 'aus verzinktem Stahl'.
Menge: 100,000 kg

**7.130 Kugelsiphon**
Siphon zur Ableitung des Kondensats in
RLT-Geräten oder Kühlern mit Über- oder
Unterdruck gegenüber der Umgebung.
Selbstfüllend und selbstschließend, mit
Schwimmerkugel als Rückschlagventil.
Schraubdeckel zu Revisionszwecken.
Geeignet für einen max. Unterdruck/Überdruck von P = +/- 600 Pa
Anschlussdurchmesser: 40mm

Hersteller/Typ:

'....................................................'
(vom Bieter einzutragen)
Menge: 4,000 St

### 8 BIZ

**8.10 Reinigung von Zuluftkanal**
Reinigung von Zuluftkanälen im Trockenverfahren mittels Bürstenreinigung.
Kanallänge in m:  30
Kantenlänge in mm:  bis 1.000
Menge: 1,000 St

**8.40 Zuluftgitter 825/125 reinigen**
Reinigung von Zuluftgittern in beschriebenen Maße mittels Trockenreingungsverfahren - Bürstenreinigung
Menge: 14,000 St

**8.50 Zuluftgitter 625/125 reinigen**
Reinigung von Zuluftgittern in beschriebenen Maße mittels Trockenreingungsverfahren - Bürstenreinigung
Menge: 4,000 St

### 9 Änderung ASP Lüftung Küche

**9.10 PCD3.W200**
PCD3.W200
Analoges Eingangsmodul, 8 Kanäle, 10 Bit, 0-10 V
Anschluss mit steckbaren Federklemmen, Steckertyp A ist mitzuliefern.

für den nachträglichen Einbau in den Bestandsschaltschrank
bzw. dem vorhandenen PCD3.C100 trägermodul.

inkl. Montage, erfoderlicher Verdratung, und erfoderlichem Kleinmaterieal
Menge: 1,000 St

**9.20 Analoger Koppelbaustein mit Handbedienung AUTO/OFF/ON**
Analoger Koppelbaustein mit Handbedienung AUTO/OFF/ON und Rückmeldung der Schalterstellung
0-10V Signaleingang und ein 0-10V Signalausgang, welcher über Automatikbetrieb angesteuert oder im Handbetrieb die Stellgrösse mit dem frontseitigen Potentiometer eingestellt wird.

Mit Ausgangszustandsanzeige LED Helligkeit proportional zum Ausgangssignal

inkl. Montage, erfoderlicher Verdratung auf vorhandender Automationsstation, und erfoderlichem Kleinmaterieal
Menge: 2,000 St

**9.30 Leistungsabgang 3-pol. bis 5,5 kW für EC/Frequenzumformer**
Leistungsabgang 3pol. für Frequenzumformer bis 5,5 kW,
bestehend aus:

- Leitungsschalter 3-polig mit Zubehör
-6 Reihenklemmen für Freigabe, Sollwert, Rückmeldung, Betriebs- und Störmeldung auf DDC und LVB
- Hilfsrelais und interne Verdrahtung Sicherheitskette

Liefern, einbauen und betriebsfertig intern verdrahten
die nicht mehr benötigten Baugruppen der 1-stufigen Ventilatoren sind zu demontrien.
Menge: 2,000 St

**9.40 Änderung des Vorhandennen Programms Spülküche**
Änderung des Vorhandennen Programms Spülküche
Das vorhandene Programm ist auf die neue FU -Steuerung der Ventilatoren anzupassen.
Das Grundprogramm bleibt bestehen. Die Ansteuerung des Ventilators erfolgt mit einen stetigen Signal über den FU, anstelle der einstufigen Freigabe. Für den Fu ist weiterhin ein Freigabe einzuprogrammieren.
Die RM stetig vom FU ist einzuprogramieren.
Die BM und SM des FUs ist anstelle der Vorhandenen BM und SM zunutzen.
Menge: 1,000 psch

**9.50 Änderung des Vorhandennen Programms Küchenhaube**
Änderung des Vorhandennen Programms Küchenhaube
Das vorhandene Programm ist auf die neue FU -Steuerung der Ventilatoren anzupassen.
Das Grundprogramm bleibt bestehen. Die Ansteuerung des Ventilators erfolgt mit einen stetigen Signal über den FU, anstelle der einstufigen Freigabe. Für den Fu ist weiterhin ein Freigabe einzuprogrammieren.
Die RM stetig vom FU ist einzuprogramieren.
Die BM und SM des FUs ist anstelle der Vorhandenen BM und SM zunutzen.
Menge: 1,000 psch

**9.60 Schaltschrankplanseiten**
Schaltschrankplanseiten
Überarbeitung des Bestandsschranks
mit dem sich aus der Prüfung ergeben Ergebniss
bestehend aus:

- Schaltplan erstellt mit dem CAD System gemäß dem Standard
- Stückliste
- Klemmenplan

Komplette Unterlagen in 3-facher Ausfertigung im Format DIN A4 als spätere Revisionunterlagen.
Menge: 7,000 St

**9.70 Anpassung Anlagenbild GLT Spülküche**
Anpassung Anlagenbild GLT Spülküche
Das vorhandene GLT Anlagenbild (Saia PCD Visio Plus
ist zu ändern.
Anstelle der 1-stufigen Ansteuerung ist der FU darzustellen.
Stellsignal und Rückmeldung des FUs sind zu ergänzen.
Menge: 1,000 psch

**9.80 Anpassung Anlagenbild GLT Küchenhaube**
Anpassung Anlagenbild GLT Küchenhaube
Das vorhandene GLT Anlagenbild (Saia PCD Visio Plus)
ist zu ändern.
Anstelle der 1-stufigen Ansteuerung ist der FU darzustellen.
Stellsignal und Rückmeldung des FUs sind zu ergänzen.
Menge: 1,000 psch

### 10 ASP Tiefgarage

#### 10.1 Automationsstation

*Hinweis: Aufbau*
Die Automationsstationen sind als autarke, voll funktionsfähige Einheiten anzubieten. Die Programmierung, Inbetriebnahme und Funktionskontrolle muss auch ohne übergeordnete Leitebene in vollem Umfang möglich sein. Die Automationsstationen müssen aus
freiprogrammierbaren, modular aufgebauten DDC-Automationsstationen bestehen, die an eine
Gebäudeleittechnik (GLT) gekoppelt werden können und nachträglich erweiterbar sind.

"Es ist ausschließlich über Ethernet (IEEE 802.3) 10BaseT/ 100BaseTX (Level 1/2) mit UDP/TCP/IP (Level 3/4) bzw. äquivalente optische Ethernetderivate als DDC-Systembus für die BACnet/IP-DDC-AS zu kommunizieren. Es ist dabei eine geswitchte IEEE 802.3-Infrastruktur einzusetzen."

Getrennte Systeme für die DDC-Regelung und SPS-Steuerung sind nicht zulässig. Es müssen mindestens die Grundfunktionen der VDI 3814 übertragbar sein. Der Ausfall oder Austausch eines Kommunikationsteilnehmers führt nicht zum Ausfall oder Störung der gesamten Kommunikation. Bei wiederkehrender Netzspannung nach Spannungsausfallgehen die Automationsstationen automatisch ohne Neueingaben von Programmen, Parametern oder
Handeingriff wieder in Betrieb. Alle anlagen werden zeitversetzt wieder automatisch in Betrieb gesetzt.

Die Automationseinrichtungen bestehen aus:

-Unterbrechungsfreier Spannungsversorgung für die Automationsstation und die Koppelbausteine,
- Überspannungsfeinschutz gemäß DIN VDE 0845-1für die Kommunikationsleitungen.
- Mikroprozessor einschl. Betriebssystem-Software,
- Nutzungsrechte und Speicher für Betriebssystem (Firmenware einschl. Lizenzen, Funktionen sowie deren Daten,
- Datum-Uhr,
- RAM-Datensicherung (Anwenderspeicher, Datum-Uhr) für min. '1'Jahr

- Pufferung von Speicher und systeminterner Uhr für min.'72'h,

- Watchdog-Einrichtung zur Eigenüberwachung,
- Schnittstelle für mobile Programmiereinrichtung,
- Schnittstelle für Bedien- und Beobachtungseinrichtung,
- Schnittstelle für Ein-/Ausgabebaugruppen,
- Kommunikationseinheit als Schnittstelle zu Feld-, Automations- oder Management-Netzwerk sowie zum Anschluss von Bedien-/Beobachtungs- und Servicegeräten,
- erweiterbar um 3 Schnittstellen wahlweise RS 232/422/485/TTY, für ASi, MODBUS, EIB
- Störemmission, CE-Zeichen gem.DIN EN 50 08-1,
- Störimmunität, CE-Zeichen gem. DIN EN 50 082-2,
- Integrierte Ein- und Ausgangsmodule zum Anschluss und Verarbeitung der gemäß Datenpunktlisten erforderlichen physikalischen Ein- und Ausgänge.Direktanschlus der Feldgeräte mit Schraubklemmen ohne Koppelrelais.

*Hinweis: Aufgaben*
Das Gebäudeautomationssystem übernimmt das Überwachen,Steuern, Regeln, Optimieren und Leiten von Anlagen der technischen Ausrüstung, sowie das Instandhaltungsmanagement.

Es ermöglicht den Datenaustausch mit Systemen für besondere Aufgaben:
Erfassen von Betriebs- und Störmeldungen
Erfassen von Mess- und Zählwerten
Ausgabe von Schalt- und Stellbefehlen,
Betriebskontrolle,
automatische und manuelle Betriebsführung,
direkte digitale Steuerung und Regelung (DDC),
Optimierung,
Kommunikation mit einer übergeordneten Ebene,
Kommunikation mit Raumautomationseinrichtungen,
Erstellen von Betriebsstatistiken,
Steuerung des gesamten Datenverkehrs innerhalb des autonomen Systems.

Die Automationssstationen müssen im einzelnen enthalten (Auszug aus VDI 3814):
HLK-Anwendungen mit DDC (Direct Digital Control)
Bedienung und Anzeige
Stör- und Alarmmeldungen
System- und Alarm-Protokolle
Zeitschaltprogramm
Optimum Start/Stop Programm
Netzwiederkehrprogramm
ereignisorientierte Reaktionsprogramme
Anlagensteuerung über Anlagenpunkt
Sommer/Winterzeitumschaltung
Betriebsstundenzählung
Meldungspuffer, Statistik und Dataprozessing
Spitzenlastprogramm
Systemintegration (Kopplungen Zählungen)

*Hinweis: Funktionen*
Gefordert sind die Einrichtungen, Programme und Leistungen gemäß DIN EN ISO 16484-3,
für Management-, Verarbeitungs- und Ein-/Ausgabefunktionen,
mit genormtem Kommunikationsprotokoll in und zwischen den einzelnen Funktionsebenen,
mit vorgegebenem Kommunikationsprotokoll 'BACNet' .

*Hinweis: Umfang Physikalische Ein- / Ausgänge*
Die physikalischen Ein- und Ausgänge der Automationseinrichtung umfassen gemäß der
Funktionsliste für Gebäudeautomation:

Binär-Ausgänge (BA) für ein- und mehrstufige Impuls-oder Dauerschaltbefehle, Dreipunkt-Stellbefehle und Pulsweiten- modulation- Stellbefehle.

Analog-Ausgänge (AA) für die Ausgabe von Analogsignalen, kurzschlussfest und direkt mit dem Bezugspotenzial der Automationseinrichtung verbunden, Stellgeräte sind am Ausgang direkt anschließbar, Ausgänge mit Signalbereich von 0 (4) bis 20 mA sind mit einer Bürde von 250 Ohm belastbar, Ausgänge mit Signalbereich von 0 (2) bis 10 V sind für einen Mindestwiderstand von 10 kOhm ausgelegt, die Digital-/Analog-Umsetzung erfolgt mit mind. 8 Bit Auflösung.

Binär-Eingänge (BE) mit Abfragespannung für die Erfassung von Binärsignalen zum Anschluss von potentialfreien Kontakten, Binärsignale, die mind. 0,2 s anstehen, werden erfasst.

Zähl-Eingänge (ZE) mit Abfragespannung für die Erfassung von Zählimpulsen zum Anschluss von potentialfreien Kontakten, mit Impulsfrequenzen bis zu 10 Hz bei einer Mindestimpulsdauer von 50 ms, Vorwärtszähler mit einem Zählbereich von mind. 2 hoch 32, auf 0 rücksetzbar, die Zählwerte werden bei Netzausfall für mind. 72 h gepuffert.

Analog-Eingänge (AE) für direkten Anschluss von aktiven Gebern 0 (2) bis 10 V bzw. 0 (4) bis 20 mA und passiven Gebern, passive Geber bis zu 200 Ohm werden in Vierleitertechnik angeschlossen, die Auflösung der Analog-/Digital-Umsetzung erfolgt bei aktiven Gebern mit mind. 8 Bit und bei passiven Gebern mit 10 - 12 Bit.

*Hinweis: Reaktionszeiten*
Reaktionszeiten im systemeigenen Netzwerk, für das Melden und Anzeigen eines Ereignisses auf Managementeinrichtungen, nach Erfassen der Ein-/Ausgabefunktionen,
max. '8 'Sekunden, zwischen dem

Absetzen eines Schaltbefehls von einer Managementeinrichtung und dem Beginn der Ausführung der Ein-/Ausgabefunktionen max.
'8'Sekunden, für das Anzeigen eines

neuen Bildes und das Einblenden von bis zu 30 aktuellen Informationen max.
'10'Sekunden. Siehe hierzu auch die

AMEV  BACnet 2017 "BACnet in öffentlichen Gebäuden"

*Hinweis: Datum / Uhrzeit*
Angaben zur Datum- und Uhrzeitsynchronisation:
Datum- und Uhrzeitsynchronisation aller Systemkomponenten mit systeminterner Uhr, mind. einmal täglich und nach Netzwiederkehr,
Umschaltung Sommer-/Winterzeit erfolgt automatisch,
Anzeige der Zeit in Stunden, Minuten und Sekunden,
Wochentage werden dargestellt,
Ereignissen und Werten wird in Automationseinrichtungen der Zeitstempel hinzugefügt,
die Zeitauflösung beträgt max. 1 s,
Ereignissen und Werten aus dem Bereich Schaltanlagen wird in Automationseinrichtungen der Zeitstempel hinzugefügt,
die Zeitauflösung beträgt max. 1 s.

*Hinweis: Netzart / Stromversorgung*
Angaben zur Netzart und Stromversorgung:
'TNS'-System DIN VDE 0100-300,

als allgemeine Stromversorgung AV DIN VDE 0100-710, Netzspannung '230' V AC,

Umgebungstemperatur
'0 bis 45' °C, relative Umgebungsfeuchte

Störfestigkeit DIN EN 61000-6-2,
Störaussendung DIN EN 61000-6-3.

*Hinweis: Systemverhalten bei Netzausfall und Netzwiederkehr*
Bei wiederkehrender Netzspannung gehen die "Managementeinrichtungen" automatisch ohne Neueingabe von Programmen, Parametern oder Handeingriff wieder in Betrieb. Die Betriebszustände aller Automationseinrichtungen und ihrer Datenschnittstelleneinheiten sowie Prozessabbilder bzw. Prozesszustände werden automatisch abgefragt.

*Hinweis: Systemselbstüberwachung*
Systemselbstüberwachung,
auf Ausfall der Datenverarbeitungseinrichtung,
auf Störung der Kommunikation,
auf Störung von Programmabläufen,
mit Ansteuerung einer Einrichtung für optische und akustische Meldung der Störung möglich.

*Hinweis: Physikalische und Kommunikative Datenpunkte*
Physikalische Grundfunktionen

Physikalische Grundfunktionen dienen zur Erfassung, Ausgabe und Aufbereitung physikalischer Informationen und der Zuweisung an eine Benutzeradresse.
Sie beinhalten ausschließlich Dienstleistungen.
Die nachfolgenden Detailangaben orientieren sich nach den Informationslisten gemäß VDI 3814 von 2022:
- Für Automationsstationen Infoliste Automationseinrichtungen
- Für Sekundär-/Einzelraumregler Infoliste Raumautomationseinrichtungen

Schalten
Die Grundfunktion Schalten umfaßt ein- oder mehrstufige Schaltbefehle, die als Dauer oder Impulsbefehle über physikalische Binärausgänge ausgegeben werden.
Zum Schaltbefehl ggf. zugehörige Rückmeldungen sowie die "Ort-Fern-Meldungen" sind unter der Grundfunktion "Melden" ausgewiesen.
Die Befehlsausführkontrolle ist, falls gefordert, als Verarbeitungsfunktion ausgewiesen.

Stellen
Die Grundfunktion Stellen umfaßt Dreipunkt-Stellbefehle, die über physikalische Binärausgänge ausgegeben werden sowie Analog-Stellbefehle, die über physikalische
Analog-Ausgänge ausgegeben werden.
Zum Stellbefehl zugehörige Stellungsmessungen sind unter der Grundfunktion "Messen" ausgewiesen. Endlagemeldungen sind unter der Grundfunktion "Melden" ausgewiesen.

Melden
Die Grundfunktion Melden umfaßt Binär-Informationen, die über physikalische Binäreingänge erfaßt werden.
Die Grundfunktion Melden umfaßt keine internen Meldungen des Betriebssystems.

Messen
Die Grundfunktion Messen umfaßt Analog-Informationen, die über physikalische Analogeingänge erfaßt und aufbereitet werden, sowie die Grundverarbeitung physikalischer
Analog-Informationen.
Hierzu gehört auch die Verarbeitung physikalischer Stellungswerte.

Zählen
Die Grundfunktion Zählen beinhaltet die Erfassung, Aufbereitung und Zählung von
Mengenimpulsen über physikalische Impuls- oder Binäreingänge sowie die
Grundverarbeitung physikalischer Zählwerte.

Ein-/Ausgabe Werte

E/A-Funktionen für kommunikative Datenpunkte betreffen die dem Benutzer zugänglichen virtuellen Datenpunkte mit einer eindeutigen Datenpunkt- oder
Benutzeradresse zur Identifizierung.
Sie kommen vor bei Projekten der Systemintegration mit vernetzten Einrichtungen unterschiedlicher Systemerrichter oder bei Anbindungen von Raumautomations-Feldbus,
BSK-Feldbus- systemen oder MBUS Systemen.

Kommunikative Ein- und Ausgabefunktionen dienen zur Kom- munikation mit fernen und/oder systemfremden Einrichtungen der Feld- und/oder Automationsebene bzw.
über Datenschnitt- stelleneinheiten (DSE) mit Systemen für besondere Aufgaben.
Hierunter sind z.B. Pumpensteuergeräte mit Kommunikationsschnittstelle zu
verstehen.
Kommunikative Funktionen sind aus physikalischen, Verarbeitungs- oder Bedienfunktionen
abgeleitete Informationen, denen eine Benutzeradresse zugeordnet ist.
Sie stehen zur Weiterverarbeitung wie physikalische Ein-/ Ausgabefunktionen zur Verfügung. Kommunikative Eingabefunktion enthalten keine Verarbeitungsfunktionen
oder System- diagnose-Meldungen.
Gemeinsame, kommunikative E/A-Funktionen können aus dem Ergebnis einer Berechnung und/oder einer logischen Verknüpfung abgeleitet sein, welches von System zu System
übertragen werden muss, z.B. Betriebszustand/Temperatur/ -Verbrauch eines Heizkessels oder einer Kälteanlage.
Alle am Automationsprozess beteiligten Daten können übertragen werden.
Die für systeminterne Zwecke erforderliche Kommunikation, das heißt interne Systemdiagnose oder Meldungen des Betriebssystems, sind jedoch bei der Projektplanung
nicht als Funktion in der GA-FL anzugeben, außer sie sind genau festgelegt und sollen an
ein anderes System übergeben werden.
Es ist ausdrücklich festzulegen, wo eine mPeer-to-Peer-Funktionalität zwischen Einrichtungen
unterschiedlicher Errichter erforderlich ist.
Gemeinsame Ein-/Ausgabefunktion:
- Ausgabe Schalten
- Ausgabe Stellen/Sollwert
- Eingabe Melden
- Eingabe Zählwert
- Eingabe Messwert

**10.1.10 Automationsstation**
*** Leitbeschreibung
Automationsstation Bacnet
Informationsschwerpunkt:  'ASP Lüftung Tiefgarage',

Standort:  'Tiefgarage',

gemäß Informationsliste Automationseinrichtungen,
Netzspannung in V:  '24' V DC,

wenn 24V AC benötigt wird, sind erforderliche Bauteile mit einzukalulieren.
Umgebungstemperatur :  '0...50' °C,

rel. Umgebungsfeuchte :  '10...90' %,

Einbauart:  'in Schaltschrank',

Funktionen gemäß  'VDI 3814, Blatt 1 (2022)',

entsprechend den Vorbemerkungen
mit Anschluß für ein vollgrafisches Display,
erforderlichen Ein-/ Ausgängen,
DDC-unabhängiger Notbedienebene,
einrichtungen (Bus + Feldgeräte),
Anbindung an die unterschiedlichen
Bussysteme (M-Bus, ModBus RTU,
ModBus TCP, CAN, usw.)
Mindestens 65.000 Historische
Einträge je Trend

Schnittstellen

-1 TCP/IP Ethernet 10/100
-1 RS232
-1 RS485
-1 SD-Steckplatz

Es ist eine Platzreserve von 15% je
Datenpunktart und Softwarefunktion
einzurechnen

zum Anschluss und zur Verarbeitung folgender
physikalischer Datenpunkte:

'4'  St  Analog-Eingänge (AI).

'30'  St  Binär-Eingänge (BI),

'4'  St  Analog-Ausgänge (AO),

'8'  St  Binär-Ausgänge (BO),

Datensicherung auf der Automationsstation.
Fabrikat der Planung: Saia Burgess Controls
Typ: PCD3

oder gleichwertig

Hersteller/Typ '....................................................'

vom Bieter einzutragen.
Nur liefern.

Achtung! Der für diese Leitbeschreibung
"Automationsstation" einzutragende Einheitspreis muss
der Summe der Gesamtpreise der nachfolgenden
Unterbeschreibungen entsprechen.
Menge: 1,000 St
*Unterbeschreibung 1 Grundeinheit*
Grundeinheit
zur Verarbeitung von bis zu
'46' physikalischen Datenpunkten
Menge: 1,00 St
*Unterbeschreibung 2 Analoge Eingabe Messen*
Analoge Eingabe (AI)
Datenpunkt gemäß 'VDI 3814, Blatt 4.3 (2022-07)',

Spalte '1.1.1', GA-Funktionsliste
Menge: 4,00 St
*Unterbeschreibung 3 Binäre Eingabe Melden*
Binäre Eingabe Melden
Datenpunkt gemäß 'VDI 3814, Blatt 4.3 (2022-07)',

Spalte '1.1.2', GA-Funktionsliste
Menge: 30,00 St
*Unterbeschreibung 4 Analoge Ausgabe Stellen*
Analoge Ausgabe (AO)
Datenpunkt gemäß 'VDI 3814, Blatt 4.3 (2022-07)',

Spalte '1.1.3', GA-Funktionsliste
Menge: 4,00 St
*Unterbeschreibung 5 Binäre Ausgabe Schalten / Stellen*
Binäre Ausgabe (BO)
atenpunkt gemäß 'VDI 3814, Blatt 4.3 (2022-07)',

Spalte '1.1.4', GA-Funktionsliste
Menge: 8,00 St

**10.1.20 Datenschnittstelleneinheit Ethernet TCP/IP**
Datenschnittstelleneinheit Ethernet TCP/IP
als Steckmodul zur Anbindung der vorbeschriebenen
Automationsstationen an die Managementebene und zum
Leitsystem über das Ethernet TCP/IP-Netzwerk.
Anschluss Ethernet:  'RJ45',

Übertragungsrate:  '10 / 100'MBit/s,

einschl. Stromversorgung, Systemparametrierung,
Software, Anschluss.
Menge: 1,000 St

**10.1.30 Ethernet Switch**
Ethernet Switch
Montage auf Hutschiene
6 RJ45-Ports
Zum Einbau in den Schaltschrank
Spannungsversorgung 24VDC
liefern und montieren.
Menge: 1,000 St

**10.1.40 Projektierung Automationsstation**
Projektierung Automationsstation
Datenpunkte  im DDC/GLT-System
parametrieren in Bezug auf:
- Datenpunktart (Störung,
- Alarm, Schaltbefehl etc.)
- Datenpunktadresse
- Datenpunkttext
- Meldungspriorität
- Datenpunktadresse auf der Unterstation
- Zuordnung Ereignisprogrammnummer
- Zuordnung Umrechnungsfunktionsnr
- Zuordnung Ereignistextnummer
- Zuordnung Störungsstatistik
- Zuordnung Reglerdaten
Menge: 1,000 St

**10.1.50 Inbetriebnahme Automationsstation**
Inbetriebnahme Automationsstation,
bestehend aus:
Anwenderprogramme prüfen
Einstellung der Parameter entsprechend der
Funktionsbeschreibung und des Regel und Steuerungsverhaltens
Einstellung und Überprüfung der beigestellten Feldgeräte
Funktionstest der angeschlossenen Feldgeräte und
Informationspunkte in der Automationsstation
Erstellen eines Messprotokolls der Soll- und Istwerte
Stichprobenartige Funktionsnachweis zur Abnahme
und Übergabe des zu liefernden Systemes.
Prüfen der Regel- und Steuerprogramme, (durch entsprechende Systemprotokolle)
Datensicherung der gesamten DDC-Regel- und
Steuerungs-anlage auf USB und Übergabe einer
Kopie,
Anbindung der Automationsstation an das
Gebäudemanagementsystem.
Menge: 1,000 St

**10.1.60 Test Automationseinrichtung je phy. Datenpunk**
Test Automationseinrichtung je phy. Datenpunk
Nachweis durch Protokoll Funktionsprüfung

für alle Physikalischen Ein- und Ausgänge
bestehend aus:
Funktionsüberprüfung aller Meßwertgeber und
Überwachungsgeräte sowie aller Stellantrieb auf
Wirksinnn und Endlagenjustierung, entsprechend den
Einbauvorschriften und Funktionsbeschreibungen des
Herstellers.
Peripherieprüfung aller an das DDC-System
angeschlossenen Feldgeräte bis zur Datenschnittstelle
im Speicher des DDC-Systems.
Prüfung aller Schutz- und Hardwareverriegelungseinrichtungen
Menge: 46,000 St

**10.1.70 Probebetrieb**
Probebetrieb
für den Zeitraum von '2' Wochen,

bestehend aus:
Anwesenheit eines Inbetriebnahmetechnikers an '5'Tagen,

pro Woche für '4' Std.,

Fernüberwachung ab Inbetriebnahem für einen Zeitraum
von '8' Wochen.

Nach  '14'-tägigem störungsfreien Probebetrieb ist die

Anlage abnahmefähig. Stillstandszeiten länger als
'4'Std. unterbrechen den Probebetrieb.
Menge: 1,000 St

*Hinweis: Software*
Saftware

*Hinweis: Ausführungsbeschreibung Beschreibung*
Software
Die Software für die Automationsstationen dient dazu,
den Ablauf der Überwachungs-, Bedien-, Steuerungs-,
Regelungs- und Optimierungsfunktionen zu realisieren.
Aus Gründen der geforderten Erweiterbarkeit ist die
Software modular mit Programmblöcken aufzubauen, aus
denen Funktionsblöcke aufgerufen werden, die im
Änderungs- bzw. Erweiterungsfall lediglich konfiguriert
und / oder parametriert werden müssen.

Die Anwendersoftware muß gegen Spannungsausfall
unverlierbar abgelegt sein (EPROM, EEPROM u.a). Bei
wieder-kehrenderSpannung müssen die Anlagen voll
funktionsfähig sein ohne Parameter oder Programme neu
laden zu müssen.

Mit den Automationsstationen sollen im wesentlichen die
folgenden Aufgaben bearbeitet werden, für die das
angebotene System bereits werkseitig getestete
Funktionsblöcke zur Verfügung stellen muß:

Heizungsregelung mit Heizkurve
Betriebszeitermittlung von einzelnen Aggregaten bzw.
ganzen Anlagen mit Überwachung auf einen einstellbaren
Grenzwert,
Integrationsfunktion, Speichern und Weiterbearbeitung
von historischen Werten,
Berechnung der Enthalpie,
Steuern von ein-, zwei- und dreistufigen Motoren mit
Überwachung,
Regeln von drehzahlregelbaren Antrieben,
Pumpenblockierschutzsteuerung,
Heiz- bzw. Kühlzeitoptimierung,
Sonderbetriebsarten von Anlagen in Abhängigkeit
verschiedener Zustände (Feuer, Frost usw.),
Ansteuerung diverser lufttechnischer und hydraulischer
Aggregate,
Begrenzungs-, Totzonen- und Filterfunktionen für
Analog- Zeitschaltprogramme mit Tagesuhr, Wochenuhr,
Jahresuhr sowie Feiertagsbehandlung
Behandlung von Alarmen mit Quittierfunktion und
Zeitstempel,
Überwachung analoger Signale auf zwei Grenzwertpaare
fest und gleitend,
Inbetriebnahmehilfen zur Simulation und zum Test,

Zusätzlich müssen sich mit dem angebotenen System
mindestens folgende Grundfunktionen realisieren lassen:
Arithmetische Funktionsblöcke
Binäre Funktionen
Flip-Flop Funktionen
Funktionsblöcke zur Kommunikation
Wandlerfunktionen
Zählerfunktionen
Zeitfunktionen
Funktionsblock Alarm
Funktionsblock Überwachung auf Grenzen
Funktionsblock Sammelalarm
Umschaltung Sommer/Winterzeit
Funktionsblock Integration
Funktionsblock Betriebszeiten
Funktionsblock Historydaten
Funktionsblock P/PI/PID-Regler,
Funktionsblock 2- und 3-Pkt.-Regler,
Funktionsblock WRG
Funktionsblock Rampe
Funktionsblock Durchschnitt

*Hinweis: Kalkulationsgrundlage*
Kalkulationsgrundlage

Die Abrechnung der Software und der Funktionen erfolgt
nach den folgenden Einzelpositionen. Grundlage der
Leistungsbeschreibung ist die'
'VDI 3814, Blatt 4.3
(2022-07) und DIN EN ISO 16484 '

Folgende Leistungen sind in den nachfolgenden
Positionen beeinhaltet und in der Kalkulation zu
berücksichtigen:

Funktion gemäß 'VDI 3814, Blatt 4.3 (2022-07)'

Erstellen der anlagenspezifischen Software für die
Automationsstation.

Adressenzuordnung nach Anlagenkennzeichnungssystems des
AG, sowie eines Volltextes bis zu 32 Zeichen.

Einspielen der Anwendersoftware und aller
projektspezifischen Regel- und Steuerprogrammen.

Funktionsüberprüfung  aller Schnittstellen und
Feldgeräte (auch beigestellte),  Antriebe etc. in
Zusammenarbeit mit AN H/L/S. Einschließlich
Dokumentation.

Anpassung der Parameter an die Betriebsbedingungen der
BTA. Erstellung und Einregulierung nach den
vorgegebenen Soll-werten und Führungsgrößen.

Funktionsüberprüfung der Anlage mit Software.

Inbetriebnahme aller Schnittstellen und Feldgeräte,
Antriebe etc. in Zusammenarbeit mit AN H/L/S.
Einschließlich Dokumentation.

Datensicherung der gesamten DDC-Regel- und
Steuerungsanlage auf USB und Übergabe einer USB.

Anbindung der Automationsstation an das Gebäudemanagementsystem gemäß Leistungsbeschreibung Software /
Funktionen  VDI 3814,

**10.1.80 1.1.1 Analoge Eingabe (AI)**
Analoge Eingabe (AI)
Datenpunkt gemäß 'VDI 3814, Blatt 4.3 (2022-07), Blatt 3.1 (2019-01)',

Spalte '1.1.1', GA-Datenpunktliste
Menge: 4,000 St

**10.1.90 1.1.2 Binäre Eingabe (BI)**
Binäre Eingabe (BI)
Datenpunkt gemäß 'VDI 3814, Blatt 4.3 (2022-07), Blatt 3.1 (2019-01)',

Spalte '1.1.2', GA-Datenpunktliste
Menge: 30,000 St

**10.1.100 1.1.3 Analoge Ausgabe (AO)**
Analoge Ausgabe (AO)
Datenpunkt gemäß 'VDI 3814, Blatt 4.3 (2022-07), Blatt 3.1 (2019-01)',

Spalte '1.1.3', GA-Datenpunktliste
Menge: 4,000 St

**10.1.110 1.1.4 Binäre Ausgabe (AO)**
Binäre Ausgabe (AO)
Datenpunkt gemäß 'VDI 3814, Blatt 4.3 (2022-07), Blatt 3.1 (2019-01)',

Spalte '1.1.4', GA-Datenpunktliste
Menge: 8,000 St

**10.1.120 1.3.1 Zeitplan**
1.3.1 Zeitplan
Datenpunkt gemäß 'VDI 3814, Blatt 4.3 (2022-07), Blatt 3.1 (2019-01)',

Spalte '1.3.1', GA-Datenpunktliste
Menge: 1,000 St

**10.1.130 1.3.2 Kalender (CAL)**
1.3.2 Kalender (CAL)
Datenpunkt gemäß 'VDI 3814, Blatt 4.3 (2022-07), Blatt 3.1 (2019-01)',

Spalte '1.3.2', GA-Datenpunktliste
Menge: 4,000 St

**10.1.140 1.3.3 Alarm-/ Ereiggnismeldung (NC)**
Alarm-/ Ereiggnismeldung (NC)
Datenpunkt gemäß 'VDI 3814, Blatt 4.3 (2022-07), Blatt 3.1 (2019-01)',

Spalte '1.3.3', GA-Datenpunktliste
Menge: 11,000 St

**10.1.150 1.3.4 Datenaufzeichnung (LOG)**
1.3.4 Datenaufzeichnung (LOG)
Datenpunkt gemäß 'VDI 3814, Blatt 4.3 (2022-07), Blatt 3.1 (2019-01)',

Spalte '1.3.4', GA-Datenpunktliste
Menge: 4,000 St

**10.1.160 1.3.5 Sonstige Komplexe Objekte**
1.3.5 Sonstige Komplexe Objekte
Datenpunkt gemäß 'VDI 3814, Blatt 4.3 (2022-07), Blatt 3.1 (2019-01)',

Spalte '1.3.5', GA-Datenpunktliste
Menge: 7,000 St

**10.1.170 2.1.1 Zeiten (TP, TON, TOFF)**
2.1.1 Zeiten (TP, TON, TOFF)
Datenpunkt gemäß 'VDI 3814, Blatt 4.3 (2022-07), Blatt 3.1 (2019-01)',

Spalte '2.1.1', GA-Datenpunktliste
Menge: 1,000 St

**10.1.180 2.2.2 Betriebsstundenüberwachung**
2.2.2 Betriebsstundenüberwachung
Datenpunkt gemäß 'VDI 3814, Blatt 4.3 (2022-07), Blatt 3.1 (2019-01)',

Spalte '2.2.2', GA-Datenpunktliste
Menge: 4,000 St

**10.1.190 2.2.3 Ereignisüberwachung (Zählung)**
2.2.3 Ereignisüberwachung (Zählung)
Datenpunkt gemäß 'VDI 3814, Blatt 4.3 (2022-07), Blatt 3.1 (2019-01)',

Spalte '2.2.3', GA-Datenpunktliste
Menge: 3,000 St

**10.1.200 2.2.4 Befehlsausführüberwachung**
2.2.4 Befehlsausführüberwachung
Datenpunkt gemäß 'VDI 3814, Blatt 4.3 (2022-07), Blatt 3.1 (2019-01)',

Spalte '2.2.4', GA-Datenpunktliste
Menge: 7,000 St

**10.1.210 2.2.5 Anlagen-/Gerätestatus**
2.2.5 Anlagen-/Gerätestatus
Datenpunkt gemäß 'VDI 3814, Blatt 4.3 (2022-07), Blatt 3.1 (2019-01)',

Spalte '2.2.5', GA-Datenpunktliste
Menge: 1,000 St

**10.1.220 2.2.6 Motorsteuerung**
2.2.6 Motorsteuerung
Datenpunkt gemäß 'VDI 3814, Blatt 4.3 (2022-07), Blatt 3.1 (2019-01)',

Spalte '2.2.6', GA-Datenpunktliste
Menge: 7,000 St

**10.1.230 2.2.7 Blockierschutz**
2.2.7 Blockierschutz
Datenpunkt gemäß 'VDI 3814, Blatt 4.3 (2022-07), Blatt 3.1 (2019-01)',

Spalte '2.2.7', GA-Datenpunktliste
Menge: 4,000 St

**10.1.240 2.2.9 Folgesteuerung**
2.2.9 Folgesteuerung
Datenpunkt gemäß 'VDI 3814, Blatt 4.3 (2022-07), Blatt 3.1 (2019-01)',

Spalte '2.2.9', GA-Datenpunktliste
Menge: 4,000 St

**10.1.250 2.2.11 Sicherheitssteuerung**
2.2.11 Sicherheitssteuerung
Datenpunkt gemäß 'VDI 3814, Blatt 4.3 (2022-07), Blatt 3.1 (2019-01)',

Spalte '2.2.11', GA-Datenpunktliste
Menge: 3,000 St

**10.1.260 2.3.3 Stellausgabe stetig**
2.3.3 Stellausgabe stetig
Datenpunkt gemäß 'VDI 3814, Blatt 4.3 (2022-07), Blatt 3.1 (2019-01)',

Spalte '2.3.3', GA-Datenpunktliste
Menge: 4,000 St

**10.1.270 2.3.4 Stellausgabe 2-Punkt**
2.3.4 Stellausgabe 2-Punkt
Datenpunkt gemäß 'VDI 3814, Blatt 4.3 (2022-07), Blatt 3.1 (2019-01)',

Spalte '2.3.4', GA-Datenpunktliste
Menge: 5,000 St

**10.1.280 3.1.2 Grafik**
3.1.2 Grafik
Datenpunkt gemäß 'VDI 3814, Blatt 4.3 (2022-07), Blatt 3.1 (2019-01)',

Spalte '3.1.2', GA-Datenpunktliste

Auf der Bestands GLT Saia Visio Plus
Menge: 2,000 St

**10.1.290 3.1.3 Dynamisierung**
3.1.3 Dynamisierung
Datenpunkt gemäß 'VDI 3814, Blatt 4.3 (2022-07), Blatt 3.1 (2019-01)',

Spalte '3.1.3', GA-Datenpunktliste
Menge: 68,000 St

#### 10.2 Schaltschrank

*Hinweis: Ausführung*
Ausführung Schaltschränke
Schränke sind stahlblechgekapselt,  geeignet zum aneinanderflanschen auszuführen.
Vor der endgültigen Lackierung sind die Schalttafeln
mit einem korrosionshemmenden Schutzanstrich zu
versehen.

Strukturlackierung nach RAL '7035'.
Die Schalttafeln sind mit frontseitigen Türen zu
versehen, Öffnungswinkel mindestens 135 Grad.
Insbesondere bei frontseitigem Einbau von Kontroll- und
Bedienungselementen ist durch Zusatzmaßnahmen
(Versteifungen) für eine einwandfreie Stabilität der
Türen zu sorgen.
Verschluss der Türen durch Stangenverschluss mit
Sicherheitsschloss, auswechselbarem Halbzylinder und
Aluhebelgriff.
Für den Transport sind an jedem Schalttafelfeld
entsprechende abschraubbare Kranösen anzubringen.
Besteht eine Schalttafel aus mehr als zwei
Einzelfeldern, erfolgt die Aneinanderreihung auf einem
maßlich angepaßten U-Profil-Rahmen im gleichen Farbton,
um den sicheren Stand zu gewährleisten.

Kabeleinführungen von oben:
sind mit Metallkabelverschraubungen in einem
abnehmbaren Deckenblech herzustellen. Nach erfolgter
Installation sind die Kabelverschraubungen mit
geeignetem Kitt zu verschließen.
Die Rangierung der eingeführten Kabel  /Leitungen zu
den Klemmen wird in einem aufgeschraubten Kabelkanal
mit abnehmbarer Abdeckung, der entsprechend dem
Kabelumfang zu dimensionieren ist, durchgeführt (20%
Reserve). Die fachgerechte Zugentlastung ist zu
berücksichtigen.

Kabeleinführung von unten:
Die Kabel müssen an einer Abfangschiene mittels
Schellen zugentlastet befestigt werden. Rangierung der
eingeführten Kabel wie vor in vollem Wortlaut
beschrieben.

Die Rangierung der eingeführten Kabel  / Leitungen zu
den Klemmen wird in einem aufgeschraubten Kabelkanal
mit abnehmbarer Abdeckung, der entsprechend dem
Kabelumfang zu dimensionieren ist, durchgeführt (20%
Reserve).

Abdeckungen von spannungsführenden Teilen sind vorzunehmen, ergänzend ist ein allseitiger
Berührungsschutz vorzusehen.

Die Gesamtgröße der Schalttafel ist so zu
dimensionieren, dass mindestens 20% Nachrüstungen nach
Abnahme möglich sind und ohne den Einsatz
mechanischer Schrankentlüfter die Innentemperaturen
von 35°C nicht überschritten werden.

Für die Aufnahme der zugehörigen Stromlaufpläne ist in
der Schalttafel an einer Innentür eine entsprechende
große Stecktasche, nicht brennbar, fest anzubringen.

Desweiteren ist über der Stecktasche eine über die
gesamte Türbreite angeordnete klappbare Ablage
anzubringen.

Die Befestigung der Schalttafeleinbaugeräte erfolgt auf
einer Montageplatte mit Rostschutzanstrich und
Lackierung nach RAL 2004 mittels Schraubverbindungen
(Gewinde in der Montageplatte) oder gleichwertig.

Bezeichnung der Geräte in leserlicher,
dauerhafter Ausführung auf der Montageplatte am Gerät,
Zustimmung zu einem bestimmten System nach Bemusterung.

Verdrahtung der Geräte mit flexiblen Leitungen in
Kunststoffkanälen mit abnehmbarer Abdeckung.
Platzreserve in den Kanälen mindestens 20% nach
Abnahme.

Die Enden einer Leitung sind durch Adernhülsen gegen
das Aufdrehen und das Entstehen von
Übergangswiderständen zu sichern und mit einem
Kabelkennzeichnungssystem zu versehen.
Hauptstromleiter >=2,5mm² Querschnitt dürfen nicht
gemeinsam mit Meß- und Regelleitungen im gleichen
Kabelkanal installiert werden.
Mindestquerschnitt für Steuerleitung =>1,0mm².
Für Prozessorsteuerungen sind die Kabelquerschnitte mit
den Bauherrn abzustimmen.

In jeder Klemmleiste sind mindestens 10% Platzreserve
nach Abnahme für Nachinstallation freizuhalten.
Die Klemmen sind auf Tragschienen anzuordnen und in kriechstromfester Ausführung als Schaltanlagen-Reihenklemmen
auszuführen. Der Anschlußquerschnitt muss mindestens
2,5mm² betragen. Jede Seite einer Klemme darf nur mit
einem Draht belegt werden. Klemmen, die auch bei
ausgeschaltetem Hauptschalter unter Spannung stehen,
sind besonders zu kennzeichnen.

Potentialvervielfältigungen sind durch entsprechende
Klemmbrücken herzustellen.
Für den N-Anschluss sind N-Trennklemmen zu verwenden.
Für den Schutzleiteranschluss sind Schutzleiterklemmen
zu verwenden.
Für den GA-Anschluss sind Trennklemmen, beidseitig
schraubbar, zu verwenden. N- und Schutzleiteranschluß
sind dem jeweiligen Stromkreis unmittelbar zuzuordnen,
ansonsten sind sie eindeutig zu beschriften.

Blanke Leitersysteme sind gegen Berührung durch
Schutzabdeckung zu sichern. Die Leiterbefestigungen
sind so auszuführen, dass die im Kurzschlussfall
auftretenden Kräfte aufgefangen werden und keine
dadurch bedingten Schäden auftreten. Sicherungslose
Reduzierung von Querschnitten, auch kleiner 2m Länge
sind nur zulässig, wenn höchstens um 2 Querschnittstufen
reduziert wird.

Alle zu einem Arbeitsstromkreis gehörenden Bauteile
sind auf der Montageplatte so anzuordnen, dass der
Gerätezusammenhang deutlich erkennbar ist.

Die Hauptstromverdrahtung ist kurzschlussfest von den
Einspeiseklemmen bis zu den Stromschienen zu bündeln.

Einbauten, die nach Abschalten des Hauptschalters unter
Spannung stehen, sind eindeutig nach VDE zu
kennzeichnen, z.B. Schaltschrankbeleuchtung, Steckdosen
usw.

Es sind typgeprüfte Schaltgerätekombinationen zu
verwenden.

Schaltschrank-Türabdichtungen dürfen nicht mitlackiert
werden.

Abgeschirmte Kabel sind einseitig auf PE-Schiene
aufzulegen.

Alle PE-Anschlüsse im Schaltschrank sind mit PE-Merkern
zu kennzeichnen. Es sind separat montierte N-Klemmen zu verwenden,
"keine N-Schiene" über den Klemmleisten verwenden.

Die Steuer- und Überwachungsgeräte werden in die
frontseitigen Türen eingebaut. Die Handbedienebene ist
über einen Schlüsselschalter zu sichern. Der
Elektroanschluß wird in flexiblen Leitungen in
Kabelkanälen bis zu den Geräten auf der
Schaltschranktür installiert.

Die flexiblen Verbindungsleitungen zwischen
Frontgeräten (Bedien-, Steuer- und
Überwachungsgeräte)und Montageplatten-Klemmleiste
werden in flexiblem Schutzschlauch geführt, welcher
beidseitig zugentlastet sein muss.

Die Schaltschranktüren müssen an sichtbarer Stelle
mittels flexiblem Schutzleiteranschluss mit dem
Schrankgehäuse leitend verbunden sein
(Mindestquerschnitt 10mm²).

Alle zu einem Regelkreis gehörenden Bauteile sind
gegenüber den übrigen Arbeits- und Steuerstromkreisen
abgeschottet auf der Montageplatte zu installieren,
dies trifft sowohl für elektronische als auch
pneumatische Regelungen zu. Regelkreise müssen
anlagenzugehörig installiert werden, dies gilt auch für
die Frontgeräte.

Alle Frontgeräte müssen eindeutig mittels gravierter
Resopal- oder Metallschilder bezeichnet werden.
Befestigung mittels Schrauben oder doppelseitig
haftender, dauerelastischer Klebebänder.

**10.2.10 Schaltschrank ASP01**
Schaltschrank ASP01
Standschaltschrank,Stahlblech.
Abmessungen:
BxHxT mm: 800 x 1800x 400
Schutzart IP54, Farbe RAL7032, mit 2-fachem Grund- und
Fertiganstrich. Einschließlich Tür mit Profil-schließzylinder,
Erdungsanschlüsse an Gehäuse und Tür. Mit Montage-platte 3
mm, Kabeleinführungsflansch-platten für Kabelverschraubungen.
Komplett mit allen erforderlichen Geräteausschnitten und
Kunststoff-kanälen zur Aufnahme der Verdrahtung. Mit
Kabelsockel 200 mm.
liefern und montieren

Hersteller/Typ '....................................................'
vom Bieter einzutragen.
Menge: 1,000 St

**10.2.20 Einbringen Schaltschrank ASP01**
Einbringen Schaltschrank
in Einzelfeldern und Aufstellen am Bestimmungsort,
einschl. aller notwendigen Hebezeuge und
Transportmittel,
Herstellen der erforderlichen Querverbindungen,
Transport ins 1.UG über Zufahrt Tiefgarage
Menge: 1,000 St

**10.2.30 Einspeisung 63A Hauptschalter**
Einspeisung Normalnetz
für 5-Leitersystem 3x230/380VAC/N/PE
mit Leistungsselbstschalter,

für 'Türeinbau',

für Nennstrom mindestens: '63' A, 3phasig
bestehend aus:

'1' St. Hauptschalter dreipolig,als strombegrenzter
Leistungsselbstschalter mit thermischer und
magnetischer Auslösung,
Betätigungselement abschliessbar mit rotem Griff gem.,
Stromschienenanteil,
Menge: 1,000 St

**10.2.40 Hilfsschalter**
Hilfsschalter
als Zusatz zum Leistungsschalter,
Potentialfreier Kontakt als Wechsler,
Klemmen.
Menge: 1,000 St

**10.2.50 Sammelschiene 400 A je Feld**
Sammelschiene 400 A
eingebaut in Leistungsfeld komplett mit sämtlichem
erforderlichen Material
wie Schienenverbindern usw.
je Schaltschrankfeld
liefern und montieren
Menge: 1,000 St

**10.2.60 Phasenanzeige 3 phasig**
Phasenanzeige 3 phasig
Phasenanzeige 3-phasig, bestehend aus:
- 3 Anzeigeleuchten
- 3 Sicherungen
kompl. verdrahtet montieren
Menge: 1,000 St

**10.2.70 Phasenwächter 3 Phasig 230/380VAC**
Phasenwächter 3-phasig für Netze mit Nulleiter, bestehend aus:
- Unterspannungswächter 230/380V
- mit 2 Hilfskontakten
- für arithmetische Mittelwertmessung
- Ansprech- und Rückfallwert unabhängig voneinander einstellbar
kompl. verdrahtet montieren
Menge: 1,000 St

**10.2.80 Schaltschrankinnenbeleuchtung**
Schaltschrankinnenbeleuchtung
bestehend aus:

1 St. Schaltschrankleuchte mit Leuchtstofflampe '20' W,

mit integrierter Schuko-Steckdose 230V AC '16' A,

Leitungschutzschalter 230 V AC, '16' A / B,
Türkontaktschalter,
Der Anschluß der Leuchte ist kurzschlußfest und vor dem
Hauptschalter anzuordnen.
kompl. verdrahtet montieren
Menge: 1,000 St

**10.2.90 Schaltschranksteckdose**
Schaltschrankeinbausteckdose
bestehend aus:
- Einbausteckdose 16 A
- Leitungsschalter 16 A mit Hilfsschalter
kompl. verdrahtet montieren
Menge: 2,000 St

**10.2.100 Schaltschrankbelüftung**
Schaltschrankbelüftung
bestehend aus:

'1' St. Axiallüfter Schutzart IP

'54' mit Luftgitter und austauschbarem Filter,
Motorsteuerung mit Netzanschluß und Zubehör,

Leitungschutzschalter 230 V AC, '10' A / B,
Schaltschrankthermostat,
Lüftungsfilter für Türeinbau.

Luftvolumenstrom mindestens '120' m³/h.
Menge: 1,000 St

**10.2.110 Überspannungsschutz als Netz-Mittelschutz**
Überspannungsschutz als Netz-Mittelschutz
zur Begrenzung von Überspannungen aus Ferneinschlägen,

'4' -polig, für  230/400 V Drehstromnetze,
mit optischer Defektanzeige,
Potentialfreier Hilfskontakt,

Anforderungsklasse: 'C',
als Mittelschutz für vorbeschriebenen Schaltschrank,
der Austausch eines Ableitermoduls bei anliegender
Netzspannung ist möglich.
Menge: 1,000 St

**10.2.120 Überspannnungsschutz MSR**
Überspannungsschutz für MSR-Geräte
zum Schutz von analogen und digitalen Ausgängen der
MSR-Komponenten gegen Überspannungen,
für Schaltschrankeinbau auf Normschiene,
Menge: 1,000 St

**10.2.130 Überspannnungsschutz für Außentemperatur**
Überspannungsschutz für Außentemperatur
Fühlerleitungen, als "Feinschutz"
Ausführung: angebotene Leistung
Anschluß: 2-polig
Nennspannung: 24 VAC/DC
Ansprechzeit: 100 <ns
Nenn-Ableitstrom: 2,5 kA (8/20 µs)
Schutzpegel: 230 V AC/DC
Ausführung mit Universalfuß zum Aufschnappen auf DIN EN-
Trag-schienen, 2-teilig, mit Basis-Element und Schutzstecker,
einschl. Tragschienen-Anteil und Verbindung mit dem
Potentialausgleich.
Zum Einbau in den MSR-Schaltschrank.
Menge: 1,000 St

**10.2.140 Spannungsversorgung 230 V AC,**
Spannungsversorgung 230 V AC

Nennleistung: '1000' VA
für die Schalt- und Regeleinrichtungen
bestehend aus:
Transformator  400V/230V,
mit primär- und sekundärseitiger Sicherung über
Leitungsschutzschalter mit potentialfreiem
Hilfskontakt,
Motorschutzschalter mit 2 Hilfskontakten, zum 2-poligen
Abschalten der Regeleinrichtungen gemäß
VDE-Anforderungen,
Reihenklemmen
Menge: 1,000 St

**10.2.150 Spannungsversorgung 24 V AC,**
Spannungsversorgung 24 V AC

Nennleistung: '250' VA
für die Schalt- und Regeleinrichtungen
bestehend aus:
Transformator 230V/24V,
mit primär- und sekundärseitiger Sicherung über
Leitungsschutzschalter mit potentialfreiem
Hilfskontakt,
Entstörfilter,
Motorschutzschalter, mit 2 Hilfskontakten, zum
2-poligen Abschalten der Regeleinrichtungen gemäß
VDE-Anforderungen,
Reihenklemmen
Menge: 1,000 St

**10.2.160 Fehlerstromschutzschalter einpolig+N 230VAC**
Fehlerstromschutzschalter
DIN EN 61008-1, als Reiheneinbaugerät, Maße DIN 43880,
fingersicher DIN EN 50274, Typ A pulsstromsensitiv,
Bemessungsstrom 25 A, Bemessungsfehlerstrom 30 mA,
einpolig + N, 230 V AC, Kurzschlussfestigkeit 6 kA,
stoßstromfest bis 250 A, mit Handbetätigung.
Für Steckdose.
Menge: 3,000 St

**10.2.170 RJ45 Ethernet-Buchse für Schaltschrankeinbau auf Normschiene**
RJ45 Ethernet-Buchse für Schaltschrankeinbau auf Normschiene
liefern und montieren
Menge: 1,000 St

**10.2.180 Einbau Automationsstation 'ASP01'**
Einbau Automationsstation 'ASP01'

mit bis zu '369' physikalischen Ein- und Ausgängen,
und der notwendigen Ein- und Ausgangsmodule,
Leitungsschutzschalter mit Hilfskontakt,
Verdrahtung auf Trennklemmen,

Einbau 'im Schaltschrank'.
Menge: 1,000 St

**10.2.190 Leistungsabgang 230 V AC**
Leistungsabgang für 230 V AC

für 'Schaltschrank',

Anlage: 'Innenbeleuchtung / -belüftung'

Nennstrom bis: '16' A
einschl. Leitungsschutzschalter, komplett auf
Reihenklemmen verdrahtet. Der Anschluß der
Schaltschrankeinbauten ist kurzschlußfest und vor dem
Hauptschalter anzuordnen.
Menge: 1,000 St

**10.2.200 Leistungsabgang 3-pol. bis 5,5 kW für EC/Frequenzumformer**
Leistungsabgang 3pol. für Frequenzumformer bis 5,5 kW,
bestehend aus:

- Leistungsschalter 3-polig mit Zubehör
-6 Reihenklemmen für Freigabe, Sollwert, Rückmeldung, Betriebs- und Störmeldung auf DDC und LVB
-PE-Klemme
- 2 Hilfsrelais

Liefern, einbauen und betriebsfertig intern verdrahten
Menge: 1,000 St

**10.2.210 Sicherheitssteuerung**
Sicherheitssteuerung
zum Schalten in einen sicheren Anlagenzustand
bei Auslösung durch Wächter und/oder
Begrenzungs-/kontaktgeber

für '2' auslösende Eingänge,

für '2' zu schaltende Eingänge,
mit Selbsthaltung und gemeinsamer Quittierung durch
zentralen Taster,
Eingangssignal durch Kontaktgeber in
Arbeitsstromschaltung.
Menge: 1,000 St

**10.2.220 Netzwiederkehrsteuerung**
Baugruppe Netzwiederkehr
Automatische Quittierung nach Spannungsausfall, bestehend
aus:
- Zeitrelais anzugverzögert 0 - 30sec
Liefern, einbauen und betriebsfertig intern verdrahten
Menge: 1,000 St

**10.2.230 Reparaturschalterverriegelung**
Baugruppe Reparaturschalter
Baugruppe zur hardwareseitigen Steuerungsverriegelung eines
Reparatur-schalters mit der Schützkombination eines
Lüfterantriebes, mit potential-freiem Kontakt zur
Meldungsweitergabe an die DDC, bestehend aus:
- 4 Reihenklemmen
Liefern, einbauen und betriebsfertig intern verdrahten
Menge: 4,000 St

**10.2.240 Baugruppe motorische BSK**
Baugruppe motorische BSK

bestehendaus:
- 2-Hilfsrelais zur Aufnahme der Auf/zu Meldung
- 2-Hilfsrelais zur Ansteuerung DDC und LVB
- 6 Reihenklemmen
- PE-Klemme
Verdrahtung der Klemmen auf die Automationsstation.
Liefern, einbauen und betriebsfertig intern verdrahten
Menge: 3,000 St

**10.2.250 Baugruppe BMA Meldung**
Baugruppe BMA Meldung

Nachträgliche Einverdrahtung in die Sicherheitskette ZUL Anlage des Bestandsschrank
zur Auswertung und
Verriegelung der Meldung eines Rauchmelders mit Weitergabe
der Meldung als
potentialfreier Kontakt an die DDC, bestehend aus:
- 2 Hilfsrelais zur Abschaltung der Antriebe
- 2 Reihenklemmen

Liefern, einbauen und betriebsfertig intern verdrahten
Menge: 1,000 St

**10.2.260 Baugruppe Digitaleingang**
Baugruppe Digitaleingang
bestehend aus:

'2' Stck. Klemmen für das Auflegen des Kabels.
Verdrahtung der Klemmen auf die Automationsstation.
Menge: 8,000 St

**10.2.270 Koppelrelais**
Koppelrelais
Elektromechnisches Relais DIN 0435-201

Betriebsspannung: '230' V DC/AC

Betätigungsspannung: '230' V DC/AC

Kontaktausführung: '2' Wechsler
Menge: 5,000 St

**10.2.280 Analoger Koppelbaustein mit Handbedienung AUTO/OFF/ON**
Analoger Koppelbaustein mit Handbedienung AUTO/OFF/ON und Rückmeldung der Schalterstellung
0-10V Signaleingang und ein 0-10V Signalausgang, welcher über Automatikbetrieb angesteuert oder im Handbetrieb die Stellgrösse mit dem frontseitigen Potentiometer eingestellt wird.

Mit Ausgangszustandsanzeige LED Helligkeit proportional zum Ausgangssignal

inklusive Einbau und Verdratung mit vorhandender Automationsstation.
Menge: 4,000 St

**10.2.290 Digitaler Koppelbaustein mit Handbedienung**
Digitaler Koppelbaustein mit Handbedienung AUTO/OFF/ON und Rückmeldung der Schalterstellung.
1 Schaltkreis mit 1 Wechselkontakt für eine Belastung von
12A /250 V AC, der mit 24V AC/DC Ansteuerung.
mit Schaltzustandsanzeigen (LED´s)
Menge: 4,000 St

**10.2.300 Inbetriebnahme Schaltschrank**
Inbetriebnahme der Schaltschränke
mit folgenden Tätigkeiten:
- Überpüfung der Kabel
- Drehrichtung der Antriebe
- Steuerfunktionen
- Einstellen der Thermoauslöser
- Protokollierung der Arbeiten
Menge: 1,000 St

*Hinweis: Prüfungen und Dokumentation*
Prüfungen und Dokumentation

Es sind mindestens Prüfungen gemäß VDE 0113 Abschnitt
19 durchzuführen. Alle Prüfungen sind zu Dokumentieren
und den Bestandsunterlagen beizufügen.
Bei der Dokumentation ist die VDE 0113 einzuhalten.

**10.2.310 Erstellung Schalt-und Anschlußpläne, Projektierung**
Schalt-, Anschluss- und Kabelpläne
Erstellung aller erforderlichen Schalt-, Anschluss- und Kabelpläne
- Einreichung zur Genehmigung
- Festlegung und Dokumentation aller Einstellparameter für
Hardware-komponenten wie Sicherungen, Zeitelemente,
Schutzauslöser, usw. Festlegung der Schaltschrankausführung in Abstimmung mit Auftrag-geber.
-Festlegung und Dokumentation aller Kabeltypen
Menge: 1,000 St

**10.2.320 Prüfung Schutzleitersystem**
Prüfung der durchgehenden Verbindung
des Schutzleitersystems der fertig installierten
gesamten Anlage mit Prüfprotokoll.
Menge: 1,000 St

**10.2.330 Prüfung Isolationswiderstand**
Prüfung des Isolationswiderstandes
der fertig installierten gesamten Anlage mit
Prüfprotokoll.
Menge: 1,000 St

#### 10.3 Kabel

*Hinweis: Installation*
Allgemein
Kabel und Leitungen sind sauber auszurichten und ggfs.
mit Kabelverbinder zu fixieren. Die Querschnitte und
Längen der einzelnen Kabel und Leitungen sind vor
Bestellung durch den Unternehmer eigenverantwortlich zu
prüfen.

Die Kabelquerschnitte der Zuleitungen sind so zu
dimensionieren, dass max. 80 % der nach VDE zulässigen
Dauerbelastung auftritt, auch unter Berücksichtigung
aller evtl. erforderlichen Reduktionsfaktoren für
Häufung,Temperatur etc.

Der wellenförmig aufgebrachte konzentrische Leiter ist
an beiden Enden zu erden und übernimmt gleichzeitig die
Funktion des Schutzleiters.

Die Hauptkabel sind ungeschnitten in einer Länge zu
verlegen, Mehrforderungen wegen erschwerter Montage wie
z. B. Durchziehen durch Durchbrüche, große Längen u.
dgl. können nicht geltend gemacht werden. Auf die
Einhaltung des Schleifenwiderstandes bei
Installationsleitungen wird besonders hingewiesen. Die
Querschnittsbemessung ist eigenverantwortlich zu
prüfen.

Auf-Putz-Installation
Die Verlegung entspricht dabei der nach VDE geforderten
Ausführung in feuchten Räumen bei einem
Befestigungsabstand von 20 cm. Bei vorzugsweiser
Verlegung der Leitungen in Isolierrohr als Führungsrohr
kann der Befestigungsabstand auf max. 70 cm vergrößert
werden. Für die Befestigung sind nichtrostende
Schrauben zu verwenden.

Klebeschellen sind nicht zugelassen.

Kabelkanäle aus halogenfreiem Kunststoff dürfen nur
nach vorliegender Zustimmung durch den Bauherrn
verwendet werden. Die Belegung ist max. 70 % des
Nennquerschnittes. Als Ausgangsbasis hierzu dienen die
Angaben des Kabelkanalherstellers. Für die sichtbare
Installation ist eine Abstimmung mit dem Bauherrn
erforderlich.

Die Verlegung von Kabeln erfolgt auf
Befestigungsprofilen in schwerer Ausführung
(Wandmontage) oder auf fertigen Steigetrassen.

Für die Befestigung sind Bügelschellen je nach
Anforderung
zu verwenden. Der Abstand der Befestigungsprofile
beträgt
ca. 50 cm. Bei Verlegung von Leitungen mit
Funktionserhalt beträgt der Abstand 30 cm.

Installation in abgehängten Decken
Wird in abgehängten Decken installiert, so müssen für
die Leitungsbefestigung elastische Kabelklammern/
Schlaufen (Sammelhalter) verwendet werden, wobei der
maximale Abstand von 80 cm einzuhalten ist. Einfaches
Aufhängen von Kabelbündeln mit Draht oder ähnlichem ist
nicht gestattet. Die entsprechenden Sammelhalter sind
bei dieser Verlegeart in die Einheitspreise der
Leitungen einzukalkulieren.

Muss in 2-schaligen Wänden installiert werden, so sind
die speziell dafür entwickelten Bauteile zu verwenden.
Befestigungen und Durchführungen durch Ständerprofile
sind mit der Bauleitung abzustimmen.

Unter-Putz-Installation
Sofern eine Unter-Putz-Installation im Mauerwerk mit
erforderlichen Wandschlitzen verlangt ist, dürfen die
Leitungen, auch nicht vorübergehend, mit Nägeln fixiert
werden, um Beschädigungen zu vermeiden. Die Leitungen
müssen bis zum Verputzen der Wände in ausreichend
kleinen Abständen angeputzt werden, sodass ein
Hochwölben der Leitungen sicher vermieden wird.
Wird eine Verlegung im Sichtmauerwerk erforderlich, so
muss in jedem Fall gemeinsam mit der Bauleitung und dem
Ingenieurbüro die Verlegemöglichkeit geklärt werden.
Die Montage der Unterputzdosen ist generell auf das
Fugenkreuz abzustimmen. Im Zusammenhang mit
Schlitzarbeiten wird besonders auf DIN 1053
hingewiesen.Die Einhaltung dieser hier erläuterten
Bedingungen ist zwingend.

Installation mit Stegleitung
Stegleitung darf nur auf ausdrückliche Genehmigung
verlegt werden. Wird Stegleitung verwendet, so ist
diese entweder mit geeigneten Stahlnadeln mit
isoliertem Schaft (Siko-Nadel) zu befestigen oder zu
kleben. Bögen sind durch Aufschneiden der Leitungen
herzustellen. Für Wand- und Deckenauslässe sind
Endschellen zu verwenden.

Kennzeichnung, Hinweise
Sofern vom Bauherrn keine weiterreichenden Forderungen
gestellt werden, sind alle Haupt- und Steuerkabel,
wenigstens am Anfang und Ende, sowie vor u. hinter
Brandabschnitts-grenzen und an markanten Punkten des
Trassenverlaufes mit serienmäßigen Bezeichnungsbändern
zu versehen.
Die maschinenbeschrifteten Angaben beinhalten den
Kabeltyp, Adernzahl und Querschnitt, sowie die
Ausgangs- und Zielbezeichnung.
Zum Auffinden von verdeckt montierten
Installationsgeräten (insbesondere Klemm- und
Rangierverteiler) in der Zwischendecke und im
Doppelboden sind Kennzeichnungsschilder - in
Abstimmung mit der Bauleitung - sichtbar anzubringen,
die die Verteilernummer o.ä. tragen.
Alle Installationsgeräte sind maschinell in den dafür
vorgesehenen Beschriftungsfeldern zu bezeichnen, und
zwar mit der Verteiler-Nr., Rangierverteiler-Nr. und
dem Stromkreis und ggfs. die Netzart ( AV, SV, ZSV) in
Übereinstimmung mit dem Wirkschaltplan bzw. den
Revisionszeichnungen (vgl. Positionstext).
Anschlussdosen der Schwachstromtechnik, Melder der
Brandmeldeanlage u. dgl. sind sinngemäß zu
kennzeichnen.

*Hinweis: Kabelträgersysteme*
Anforderungen an die technische Ausführung von
Kabelträgern aus Stahl:

Zu den Kabelträgersystemen gehören sämtliche Form- und
Verbindungsteile, Schrauben mit Zubehör, Befestigungen
mit bauaufsichtlich zugelassenen  Dübeln, Wandkonsolen,
Stiele, Kunststoffschutzkappen, einschl. Kleinmaterial
und Potentialausgleich.

Der max. Füllgrad der Kabelträgersysteme beträgt '70'
%.

Gewindestangen für zusätzliche Abhängungen der
Kabelrinnen mit Funktionserhalt sind in die
Einheitspreise der Stiele und Ausleger mit
einzukalkulieren.

*Hinweis: Elektroanschlüsse*
Elektroanschlüsse
einschließlich sämtlicher Nebenarbeiten, wie dem
Herstellen von Kabeldurchführungen, befestigen,
einführen, absetzen, und aufklemmen von Kabeln und
Leitungen.

Einschl. sämtlichen Klein- und Befestigungsmaterialien
wie Würgenippeln, Verschraubungen, Kabelschuhe etc.

Einschl. Kabelbezeichnung als Kabelbinder mit
Beschriftungsfeld, mit dauerhafter
Maschinenbeschriftung, Bezeichnung nach Schaltplan.

Sämtliche Verteilungen und Installationsgeräte sind
einschl. dem Auflegen aller ankommender und aller
abgehender Leitungen und Kabel zu kalkulieren.
Ebenso verstehen sich sämtliche Abzweigdosen,
Verteilerkästen etc. inklusive aller Anschlüsse.

Elektroanschlüsse werden nur zum Auflegen
an bauseits beigestellten Geräten abgerechnet.

**10.3.10 Installationskabel halogenfrei J-H(St) H 2 x 2 x 0,8**
Installationskabel  J-H(ST)H 2 X 2  X 0,8 mm
In Teillängen liefern und auf vorhandene Pritschen und Wannen
verlegen bzw. in Leitungsführungskanäle, Leerrohre oder
Ständerwände einziehen und verlegen.
Menge: 75,000 m

**10.3.20 wie vor, jedoch 4 x 2 x 0,8**
Leistung wie zuletzt in vollem Wortlaut beschrieben,
jedoch 4 x 2 x 0,8 mm
Menge: 120,000 m

**10.3.30 wie vor, jedoch 6 x 2 x 0,8**
Leistung wie zuletzt in vollem Wortlaut beschrieben,
jedoch 6 x 2 x 0,8 mm
Menge: 30,000 m

**10.3.40 Kunststoff-Mantelleitung halogenfrei NHXMH-J 3 x 1,5**
Kunststoff-Mantelleitung
mit verbessertem Verhalten im Brandfall

NHXMH-J '3 X 1,5' mm2,
In Teillängen liefern und auf vorhandene Pritschen und Wannen
verlegen bzw. in Leitungsführungskanäle, Leerrohre oder
Ständerwände einziehen und verlegen.
Menge: 65,000 m

**10.3.50 wie vor, NHXMH-J 5 x 4**
Leistung wie zuletzt in vollem Wortlaut beschrieben,
jedoch NHXMH-J 5 x 4 mm2
Menge: 80,000 m

**10.3.60 Motorleitung Doppelt geschirmt**
Motorleitung Doppelt geschirmt
2YSLCY-JB 4x1,5qmm

In Teillängen liefern und auf vorhandene Pritschen und Wannen
verlegen bzw. in Leitungsführungskanäle, Leerrohre oder
Ständerwände einziehen und verlegen.
Menge: 45,000 m

**10.3.70 Bezeichnungsschild**
Bezeichnungsschilder zur
Kennzeichnung der Schaltschränke bzw. der
Peripheriegeräte sowie
Brandschutzklappen,
etc., weiß mit schwarzer Schrift oder
rot mit weißer Schrift.
3-zeilig, B 70 mm x H 30 mm
witterungsfest Selbstklebend oder
geschraubt
Menge: 15,000 St

**10.3.80 Kabelbezeichnungsschild**
Kabelmakierer
Schriftfeld 29x8 mm mit Kabelbinder 100x2,5
liefern und montieren
Menge: 30,000 St

**10.3.90 Kabelrinne 100 / 60**
Kabelrinne 100 mm aus Stahl, mit Stielen, Auslegern und
Befestigungsmaterial, bandverzinkt, mit Bodenlochung,
Seitenhöhe 60 mm, Deckenbefestigung, Stiellänge bis 1000
mm, liefern und montieren

Seitenhöhe min. '60' mm,

Breite min. '100' mm,

Typ/Fabrikat: '........................................'
(vom Bieter einzutragen!)
Menge: 25,000 m

**10.3.100 Kabelklammer Metall für 8 Leitungen**
Kabelklammer Metall für 8 Leitungen
halogenfrei
Kabelklammer aus Metall zur platzsparenden Montage. Für
Deckenmontage. Klemmhöhe 9 mm - mit Distanzstück auf 13
mm zu vergrößern. Befestigungsloch Ø 6 mm.
Menge: 10,000 St

**10.3.120 Sammelhalter 30 Leitungen**
Sammelhalter 30 Leitungen
zur Befestigung an Decken und Wänden.

Montageabstand: '0,5 - 0,6m'

Werkstoffbezeichnung: 'Polypropylen'

halogenfrei: 'ja'

Anzahl Leitungen: '30'
Menge: 10,000 St

**10.3.130 Elektroinstallationsrohr halogenfrei, M16**
Elektroinstallationsrohr,
nicht flammenausbreitend,
aus ‘Kunststoff halogenfrei‘
einwandig, glatt, starr,
Nenngröße M‘16‘,
Druckbeanspruchung leicht,
Schlagbeanspruchung leicht,
Dauergebrauchs- und Installationstemperatur
min. / max.:‘-5 / + 60 °C ‘
Verlegung offen, auf Putz
einschl. Muffen und Endtüllen.
Menge: 20,000 m

**10.3.140 Elektroinstallationsrohr halogenfrei, M20**
Elektroinstallationsrohr,
nicht flammenausbreitend,
aus ‘Kunststoff halogenfrei‘
einwandig, glatt, starr,
Nenngröße M‘20‘,
Druckbeanspruchung leicht,
Schlagbeanspruchung leicht,
Dauergebrauchs- und Installationstemperatur
min. / max.:‘-5 / + 60 °C ‘
Verlegung offen, auf Putz
einschl. Muffen und Endtüllen.
Menge: 15,000 m

**10.3.150 Elektroinstallationsrohr Stapaflexrohr, M16**
Elektroinstallationsrohr
aus Stahl, einwandig, gewellt, flexibel,

Nenngröße M '16',
Druckbeanspruchung mittel,
Schlagbeanspruchung mittel,
Dauergebrauchs- und Installationstemperatur

min. / max.: '- 15 / + 90 °C'
Verlegung offen, auf Putz,
einschl. Muffen und Endtüllen.
Menge: 10,000 m

**10.3.160 Elektroinstallationsrohr Stapaflexrohr, M20**
Elektroinstallationsrohr
aus Stahl, einwandig, gewellt, flexibel,

Nenngröße M '20',
Druckbeanspruchung mittel,
Schlagbeanspruchung mittel,
Dauergebrauchs- und Installationstemperatur

min. / max.: '- 15 / + 90 °C'
Verlegung offen, auf Putz,
einschl. Muffen und Endtüllen.
Menge: 15,000 m

**10.3.170 Abzweigdose**
Verbindungsdose DIN VDE 0606 als Abzweigdose

aus Kunststoff, Grundfläche min '80 X 80' mm,

mit 'Deckel',

Schutzart IP '44',
für Aufputz-Montage,
einschl.Klein- und Befestigungsmaterial.
Menge: 8,000 St

**10.3.180 Elektroanschluss bis 8 x 2 x 0,8 mm**
Elektroanschluß beidseitig
von Installationskabeln
J-Y(St)Y / J-H(St)H /JE-H(St)HE
2 x 2 x 0,8 mm bis 8 x 2 x 0,8 mm
Menge: 15,000 St

**10.3.190 Elektroanschluss bis 5 x 4 mm2**
Elektroanschluß beidseitig
von Leitungen und Kabeln
NYM / H07RN-F/ NHXMH / (N)HXH E / NYCWY / NYY
3 x 2,5 mm2 bis 5 x 4 mm2
Menge: 10,000 St
